# PZNU Stadt Cottbus
Angebotsaufforderung (GAEB 90, DA83)
Währung: EUR
Auftraggeber: Stadtverwaltung Cottbus - Immobilienamt

## Zusätzlicher Text
LEISTUNGSVERZEICHNIS

vom 14.07.2026

OBJEKT:  KoMoNa - Bildung für nachhaltige Zukunft im PZNU
  Dahlitzer Str. 12
  03046 Cottbus

FACHLOS:  Los 440 Elektrische Anlagen
  Los 450 Kommunikations-, Sicherheits- und informationstechnische Anlagen

AUFTRAGGEBER:  Stadt Cottbus
  Fachbereich 65 - Hochbau
  Karl-Marx-Straße 67
  03046 Cottbus

## Zusätzlicher Text
OBJEKTBESCHREIBUNG

Die Stadt Cottbus beabsichtigt auf dem Gelände des PZNU die Außenanlagen
zu ertüchtigen, sowie sowie ein Labor für Lernarbeit und eine
Outdoorküche zu errichten.
Inhalt diese Leistungsverzeichnisses ist die Aufstellung von neuen
Mastleuchten. Weiterhin werden bauseits Fertigteilgebäude errichtet, in
denen Beleuchtung und Steckdoseninstallationen erfolgen. Zwischen den
bestehenden Gebäuden -"Blaues Haus" und Gewächshaus- wird ein neues
Gebäude errichtet. Dieses Gebäude ist dann Labor 3. In diesem Gebäude
sind alle notwendigen Installationen für Elektro- und
Informationstechnik auszuführen.
In 2 Abteilungen des Gewächshauses erfolgt der Austausch der Beleuchtung
in LED-Beleuchtung.Alle anderen elektrischen Anlagen bleiben im Bestand.

In der 3. Abteilung des Gewächshauses wird eine Outdoorküche errichtet.
Dazu sind hier die entsprechenden Installationen anzupassen, bzw. zu
erweitern.

In den Außenanlagen erfolgt vorab die Verlegung der notwendigen Kabel
für die Einspeisung der neuen Mastleuchten, einschl. Einbau der
Masthülse sowie der Kabel zur Versorgung der Fertigteilgebäude.
In diesem Leistungsverzeichnis sind die Anschlussleitungen
(Klemmkästen/Verteiler) für die neuen Gebäude und die Beleuchtung
enthalten.

Auf dem Gelände befindet sich ein Teich. Hier erfolgen ebenfalls
Erneuerungsmaßnahmen. Der Anschluss der neuen Teichtechnik ist ebenfalls
Bestandteils dieses Leistungsverzeichnisses.

## Zusätzlicher Text
TECHNISCHE VORBEMERKUNGEN

1. Leistungsumfang

Zum Leistungsumfang gehören und sind daher in die Einzelpreise
einzukalkulieren:

- Die Einholung aller notwendigen Genehmigungen von Behörden, wie
Leitungsauskünfte und Schachtscheine.

- Das rechtzeitige Anfertigen und Einreichen von Konstruktions- und
Ausführungszeichnungen, Leitungsplänen, Montageplänen unter
Berücksichtigung der örtlichen Verhältnisse.

- Das Stemmen und Schließen der für die eigenen Arbeiten erforderlichen
Schlitze und Durchbrüche, auch in Beton, soweit diese nicht in den
Arbeitsplänen 1:50 eingezeichnet sind, sowie das Beseitigen des von
diesen Arbeiten anfallenden Bauschuttes.

- Die Teilnahme einer weisungsbefugten und über die Belange der
Baustelle gut informierten Person an Baubesprechungen, die Abstimmung
der Arbeiten mit anderen Unternehmern, außerdem die Gestellung von
Mitarbeitern bei der Prüfung der Aufmaße vor Ort.

- Die betriebsfertige Montage an der Verwendungsstelle, bestehend aus
dem Zusammenbau der eventuell einzeln angelieferten Teile, dem Einbau
oder der Aufstellung der gelieferten bzw. beigestellten Teile,
einschließlich vorschriftsmäßiger Befestigung und dem Einsetzen der
Zubehörteile.

- Eingehende Einweisung des Bedienungspersonals in sämtliche
Anlagenteile.

- Im Leistungsverzeichnis nicht erwähnte Sicherheitsmaßnahmen sind mit
in die Einheitspreise einzukalkulieren, wenn diese zur
Betriebssicherheit der Anlage erforderlich sind.

- Zur gesamten Elektroanlage gibt es keine Bestandsunterlagen.
Verschiedene Kabelverbindungen im Bestandsgebäude und zu den
Außenanlagen müssen aufwendig augeprüft werden.
  In der Leistungsbeschreibung sind Facharbeiterstunden aufgeführt. Dies
Stunden sind für diese Leistungen sowie für Leistungen die mit
Einheitspreisen nicht kalkuliert werden können vorgesehen.

2.  Arbeitsschutz

Die Belange des Arbeitsschutzes und der Arbeitssicherheit des
Arbeitnehmers in der Bauphase sind gemäß Arbeitsstättenverordnung,
Regeln und Stand der Technik und autonomen
Unfallversicherungsvorschriften vom Auftragnehmer zu gewährleisten,
insbesondere:

- Arb.StättV  - 4. Kapitel - Baustellen
- VBGl  - UVV "Allgemeine Vorschriften"
- UVV BGV A3  - UVV "Elektrische Anlagen und Betriebsmittel"
- VBG37  - UVV "Bauarbeiten"

Alle Unfallschutzvorkehrungen sind täglich auf ihre Sicherheit zu
überprüfen.

3.  Werkplanung / Revisionsunterlagen

 Einreichung der Werkplanung zur Freigabe durch den AG muss 3 Wochen nac
Auftragserteilung  erfolgen.

Alle Bezeichnungen in diesen Unterlagen stimmen mit der
Anlagenkennzeichnung überein.
Die Unterlagen sind geordnet in 2-facher Ausfertigung in Papierform und
1x digital auf Datenträger zur Inbetriebnahme zu übergeben.

Zu den Unterlagen gehören:

Anlagenbeschreibung

Bedienungsanweisungen für:
  - Bedienung in Normalfall
  - Bedienung im Störungsfall
  - Besondere Schaltungen und Sicherheitseinrichtungen

Wartungsanweisungen:

Für die dem Verschleiß und der regelmäßigen Wartung unterliegenden
Anlagenteile sind Wartungsvorschriften zusammenzustellen.

Eventuell erforderliche periodische, behördliche Überwachungspflichten
sind tabellarisch aufzuführen.

Meßprotokolle

Tabellarische Auswertung aller Messungen.

## Zusätzlicher Text
ANGABEN ZUR BAUSTELLE

4.  Ausführung

Öffentliche Erschließung

Der bisherige HA-Anschluss Elektro wird aus dem HA-Raum in einen an der
Grundstücksgrenze aufzustellenden Zähleranschlussschrank umgesetzt.

Das Gebäude wird mit einem Glasfaseranschluss datentechnisch
erschlossen. Im Hausanschlussraum, im Kellergeschoss, wird der
Hausübergabepunkt montiert. Von dort ausgehend ist eine Glasfaserleitung
bis in den Datenschrank zu verlegen und auf Anschlussfeldern
abzuschließen.

Bauwerk - Technische Anlagen

Starkstromanlagen
 Alle Abzweig-, Schalter- und Gerätedosen müssen aus flammenwidrigem
selbstlöschendem Material bestehen  und nach DIN VDE 0606 Teil 1 durch
Symbole gekennzeichnet sein.
 Sofern nichts anderes angegeben ist, sind Steckdosen und Schalter in
folgenden Höhen über OKFF zu  montieren:
 - Schalter (mittig)  1,05 m
 - Steckdosen (mittig)  1,05 m

 Als Wechselstromsteckdosen dürfen nur Schuko-Steckdosen verwendet
werden.
 Drehstromsteckvorrichtungen müssen so angeschlossen werden, dass sich
ein Rechtsdrehfeld ergibt, wenn  man die Steckbuchsen von vorn im
Uhrzeigersinn betrachtet.

 Die Leuchten müssen so konstruiert und hergestellt sein, daß eine
sichere Montage und einfache Wartung  (Ein-Mann-Montage) gewährleistet
ist.
 Die Leuchten müssen mit einer 5-pol. Apparate.-Anschlußklemme 4 mm²
(Montage der Klemme möglichst in der Mitte des Deckenbleches) und einer
Erdungsschraube (bei Schutzklasse I) ausgerüstet sein.
 Sämtliche Verbindungsleitungen (auch zu den Fassungen und zur
Erdungsschraube) sind mit Leitungen für erhöhte Wärmebeständigkeit
auszuführen und am Leuchtengehäuse zu befestigen.
 Leuchten, die an brennbaren Teilen befestigt werden, müssen das
"F"-Zeichen entsprechend DIN VDE 0710, besitzen.

Datenübertragungsanlagen
Im Bestandsgebäude wird ein neuer Datenschrank aufgestellt. Aus diesem
erfolgt die Versorgung der Datenports über CAT 7- bzw. LWL-Kabel im
Neubau Labor 3 sowie im Gewächshaus.
Zur datentechnischen Versorgung wird ein Glasfaser-APL in einem HA-Raum
montiert. Von diesem APL ausgehend ist eine Glasfaserleitung bis in den
Datenschrank im KG zu verlegen. Am APL ist die Leitung an einen
Verteiler anzuschließen. Im Serverraum ist die Leitung im Datenschrank
an ein Glasfaser-Patchfeld anzuschließen. Ausgehend vom Datenschrank im
Bestandsgebäude erfolgt die Verlegung eines LWL-Kabels im Leerohr bis in
das Gewächshaus.
Aus dem Datenschrank erfolgt die Tertiärverkabelung zu den Enddosen im
Neubau Labor 3 und Gewächshaus.. Die installierten Enddosen können
sowohl für den Datennetzanschluss als auch für den Telefonanschluss
(over IP) genutzt werden.
Als Enddosen für LAN / WLAN werden Doppeldosen (RJ 45) eingesetzt.
Die Datenkabel sind an geschirmten Patchfeldern aufzulegen. Für die
Verkabelung werden Messungen gemäß der Netzwendung nach Klasse EA
durchgeführt.
Alle Anlagenteile sind zu beschriften und zu dokumentieren.

5.  Allgemein

Ausdrücklich wird darauf hingewiesen, dass die Einheitspreise der
einzelnen Positionen des Leistungsverzeichnisses die Lieferung
einschließlich aller benötigten Zubehör-, Verbindungs-, Verdrahtungs-
und Befestigungsmaterialien, sowie die betriebsfertige Montage enthalten
müssen.

## ELT-Kom
Datum: 14.07.26

### 1 KG440 Elektrische Anlagen

#### 1.1 KG442 Eigenstromversorgungsanlagen

*Hinweis*
Photovoltaikanlage

**1.1.1 Photovoltaikmodul 450Wp**
Photovoltaikmodul 450Wp

Das Glas-Glas Modul liefern durch sein Aufbau
langfristig höchste Erträge. Bifaziale
TOPCon-Halbformat-Zellen ermöglichen auf Höchstleistung
optimierte Module.

Mechanischer Aufbau
Glas-Glas Laminat mit Aluminiumrahmen
Abmessungen L x B x D: 1.762±2 x 1.134±2 x 35±0,3 mm
Gewicht: ca. 24,8 kg
Deckmaterial: gehärtetes Solarglas mit
Antireflex-Beschichtung, 2 mm
Verkapselung: Solarzellen in POE-Verkapselung
Rückseitenmaterial: Gehärtetes Solarglas, partiell
schwarz bedruckt (black) oder partiell weiß bedruckt
(pure), 2 mm
Rahmen: eloxiertes Aluminium, 35 mm
Mechanische Belastbarkeit (nach IEC 61215): Soglast bis
2.400 Pa (Sicherheitsfaktor 1,5; Testlast 3.600 Pa),
Auflast bis 5.400 Pa (Sicherheitsfaktor 1,5; Testlast
8.100 Pa)
Elektrischer Aufbau
Solarzellen: 108 Stück, monokristallin, bifazial,
TOPCon-Technologie, 16BB,
182 x 93 mm
Anschlusstechnik: dezentral, IP68, 3 Bypass-Dioden, 2
Kabel 1,2 m / 4 mm², Stäubli Electrical MC4 Evo 2
(berührungs- und verpolsicher)
Schutzklasse: II (nach IEC 61140)
Max. Systemspannung: 1.500 V
Rückstrombelastbarkeit IR: 30 A
Elektrische Eigenschaften bei STC (1.000 W/m², 25±2°C,
AM 1,5)
Nennleistung Pmax: 445-460 Wp (100 % Plussortierung, ±5
% Messtoleranz)
Nennspannung Vmp: 33,0-33,6 V
Nennstrom Imp: 13,5-13,7 A
Leerlaufspannung Voc: 39,6-40,2 V
Kurzschlussstrom Isc: 14,0-14,2 A
Wirkungsgrad ?m: 22,3-23,0 %
Thermische Eigenschaften
Betriebstemperaturbereich: -40°C ...+85°C
Umgebungstemperaturbereich: -40°C ...+45°C
Temperaturkoeffizient Pmax: -0,29 %/K
Temperaturkoeffizient VOC: -0,25 %/K
Temperaturkoeffizient ISC: 0,05 %/K
NMOT: 42°C
Produkt- und Unternehmenszertifikate
Zertifikate:
IEC 61215-1/-1-1/-2 und IEC 61730-1/-2 (inkl. LeTID)
2 PfG 2387 (PID)
IEC 61701 (Salzsprühnebel)
IEC 62716 (Ammoniak)
Brandklasse A nach IEC 61730/UL 790
Niedriger CO2 Fußabdruck (< 205 kg eq CO2 / Modul)*,
zertifiziert nach PPE2 Kriterien
Environmental Product Declaration (EPD)

30 Jahre Produkt-Garantie
30 Jahre lineare Leistungs-Garantie; 90 % der
Nennleistung

* Angabe ohne Rahmen, mit Rahmen: < 240 kg eq CO2/Modul

incl. Anschluss- und Befestigungsmaterial
liefern, montieren und betriebsfertig anschliessen

angeboten
Hersteller:

.......................................................
.
 (vom Bieter einzutragen)
Typ:

.......................................................
.
 (vom Bieter einzutragen)
Menge: 26,000 St

**1.1.2 Ballastiertes PV-Flachdachsystem für doppelseitige Aufständerung der Module**
Ballastiertes PV-Flachdachsystem

für die Aufständerung der Module mit einem
Neigungswinkel von 30° und Klemmung an der kurzen
Modulrahmenseite. Ballastiertes System ohne
Dachdurchdringung, aerodynamisch optimiert. Aufnahme
von Toleranzen durch Systemgeometrie und Schutzmatte.
Im Windkanal getestet.
Eignung für Flachdächer bis 3° Dachneigung mit Folien-
oder Bitumeneindeckung sowie auf Beton, Kies- oder
Gründächern; ohne Dachdurchdringung, ballastiert. Mit
zusätzlicher Festanbindung > 3° bis 5° möglich.
Zu 80% vormontierten Systemkomponenten, sowie einer
nahezu Werkzeug freien Montage.
Statisch nachgewiesene Lösung gemäß EUROCODE 9.
Lastannahmen gemäß EUROCODE 1.

Planungssoftware für statischen Nachweis
herstellerseitig.

Sonderzubehör:
Potenzialausgleich
Kabelführung
Zubehör Festanbindung

Technische Merkmale:
Dieses System kann bei allen gängigen Flachdächern mit
druckfestem Untergrund und einer Dachneigung von =3°
ohne Festanbindung verbaut werden.
Bis zu 5° Dachneigung sind dem Set und einer
entsprechenden mechanischen Befestigung auf dem Dach
möglich.
Zulässige Modulmaße (L×B): 1448-2390 × 950-1170 mm. Für
gerahmte Module mit einer Rahmenhöhe von 30-50 mm.

incl. Anschluss- und Befestigungsmaterial
liefern, montieren und betriebsfertig anschliessen

angeboten
Hersteller:

.......................................................
.
 (vom Bieter einzutragen)
Typ:
Menge: 52,000 m2

**1.1.3 Hybrid-Wechselrichter 10.0 kW**
Hybrid-Wechselrichter 10.0 kW

Hybrid-Wechselrichters für eine netzgekoppelte
Photovoltaikanlage.

Technische Anforderungen
AC-Seite:
Nennleistung: 10,0 kVA (±10 %)
Netzanschluss: 3~ 400 V / 50 Hz
Max. Ausgangsstrom: = 16 A je Phase
Europäischer Wirkungsgrad: = 97,0 %

DC-Seite:
Anzahl MPP-Tracker: = 2 unabhängig
Max. DC-Spannung: = 800 V
MPP-Spannungsbereich: ca. 200 - 800 V
Max. Eingangsstrom je MPP: = 12 A
Integrierter DC-Freischalter

Hybrid-/Speicherfunktion:
Integrierte Hochvolt-Batterieschnittstelle
DC-gekoppelte Speicheranbindung
Batterielade-/Entladeleistung: = 10 kW
Ersatzstromfunktion (PV Point oder gleichwertig)
vorhanden
Optional erweiterbare Notstromfunktion (3-phasig)

Netz- und Schutzfunktionen:
Konformität mit VDE-AR-N 4105
NA-Schutz integriert
Integrierter Netz- und Anlagenschutz
Wirkleistungsbegrenzung und dynamisches
Einspeisemanagement

Datenkommunikation:
Integrierter Datenlogger (Webserver)
Schnittstellen:
1× Ethernet (RJ45)
WLAN integriert oder optional
Modbus TCP / Sunspec
Webbasierte Monitoring-Plattform
Kostenfreie Basisnutzung ohne laufende Lizenzkosten
Bereitstellung von Echtzeit- und historischen Daten
Offene Schnittstelle für externe Visualisierungssysteme
(z. B. Displays)

Mechanik / Umgebung:
Schutzart: = IP65
Betriebstemperatur: -25 °C bis +60 °C
Kühlung: geregelte Konvektions- oder Lüfterkühlung
Wandmontage

incl. Anschluss- und Befestigungsmaterial
liefern, montieren und betriebsfertig anschliessen

Hersteller:  Fronius
Typ:  GEN24 10.0 Plus

oder gleichwertiger Art

angeboten
Hersteller:

.......................................................
.
 (vom Bieter einzutragen)
Typ:

.......................................................
.
 (vom Bieter einzutragen)
Menge: 1,000 St

**1.1.4 Generatoranschlusskasten,**
Generatoranschlusskasten,

1000 V, 2 MPP, 2 Eingänge/1 Ausgang pro MPP,
Überspannungsschutz II, WM4C zum Schutz vor
Überspannungen, die durch die äußere Umgebung (wie
Blitzschlag, EMI, Schalteffekte des Systems)
Temperaturbereich: -20°C bis +60°C
Art der Montage: Wandmontage (Aufputz) Schutzart: IP65
Gehäusematerial: PC
Dichtungsmaterial: Gummi
Sicher in der Anwendung durch Schutzklasse IP65
wasserdicht, staubdicht und UV-Schutz,

incl. Anschluss- und Befestigungsmaterial
liefern, montieren und betriebsfertig anschliessen.
Menge: 1,000 St

**1.1.5 Kabel für Photovoltaikanwendungen**
Kabel für Photovoltaikanwendungen, Typ PV1-F nach
Anforderungsprofil DKE/ VDE AK 411.2.3, Nennspannung
1800V DC Leiter / Leiter, Querschnitt 1x6 mm², in
Farben rot und schwarz
in Teillängen liefern und an Unterkonstruktion
verlegen.
Menge: 100,000 m

**1.1.6 Stecker/ Buchse MC4 - System**
Stecker/ Buchse MC4 - System
Stecker/ Buchse Original Standard MC4 - System ( je 1
St. ), hergestellt nach EU-Konformitätsrichtlinien für
4 bis 6 mm ² Leitungsquerschnitt
liefern und betriebsfertig anschließen.
Menge: 60,000 St

**1.1.7 Kabel- Clip**
Kabel- Clip
Kabel -Clip zur Befestigung und zum Verwalten
und Organisieren der Solarkabel, UV-Beständig,
unterhalb der PV - Module,
inkl. Klein - und Befestigungsmaterial liefern und
betriebsfertig montieren.
Menge: 1,000 psch

**1.1.8 Erdung / Potentialausgleich**
Erdung / Potentialausgleich
Einbindung / Herstellen der Anschlüsse für Erdung/
Potentialausgleich
incl. Hilfsmaterial in/ an das vorhandene
Erdungssystem, einschl. Leitungs- und
Befestigungsmaterial sowie Zubehör.
Menge: 5,000 St

**1.1.9 Feuerwehrschalter 30A, 230V50HZ**
Feuerwehrschalter 30A, 230V50HZ

Anzahl Lasttrennschalter: 2
Bemessungsbetriebsspannung Ue: 1000 V
Bemessungsbetriebsstrom Ie jedes Lasttrennschalters: 30
A
Anzahl und Art der Anschlusstechnik:
- Input: 2xMC4 (+), 2xMC4 (-)
- Output: 2xMC4 (+), 2xMC4 (-)
Anschlussquerschnitt Feindrähtig mit
Aderendhülse mm²: max. 6
Gebrauchskategorie DC-21A
  Lasttrennschalter gepru¨ft nach IEC/EN 60947-3
  Anschlussfertig vorverdrahtet
  Schutzart IP65
  Zulässiger Umgebungstemperaturbereich -25°C bis +60°C
  Anwendungsbereich: DC-Trennstelle in
Photovoltaik-Anlagen zwischen PV-Generator und
Wechselrichter
  Fernauslösung durch integrierten
Unterspannungsauslöser 230 V, 50 Hz
  Unterspannungsauslöser reagiert mit 0,6 Sekunden
verzögert, um kurzzeitige Netzspannungsschwankungen zu
u¨berbru¨cken
  Ru¨ckmeldung des Schaltzustandes mittels
Hilfsschalter 1 Schließer und 1 Öffner
  Innenwiderstand jedes Lasttrennschalters 7m
  Druckausgleichselement

liefern, montieren und anschließen.
Menge: 1,000 St

**1.1.10 Manuelle Auslösestelle des DC - Lasttrennschalters**
Manuelle Auslösestelle des DC - Lasttrennschalters
gemäß VB Merkblatt Photovoltaik der Leitstelle Lausitz,
Ausführung als Sicherheitskasten mit
Pilz-Schlüsseltaster 1S/1Ö, Farbe Rot,
H/B/T: 125x125x71 mm, Schutzklasse II,
Schutzart IP 44, Aufputzmontage, mit
ausbrechbaren Leitungsöffnungen, mit Scheibe,
mit Zubehör Hammer und Kette,
wie Fabrikat/Typ: Legrand/ 380 00/09 + 038091
inkl. Hinweisschild DIN 4066
liefern, montieren und anschließen.
Menge: 1,000 St

**1.1.11 Hinweisschild zur Kennzeichnung der PV- Anlage**
Hinweisschild zur Kennzeichnung der PV- Anlage
für die Feuerwehr, formstabil und lichtbeständig,
gemäß DIN 4066 und der VDE - AR 2100-712
mit Angabe der Modulanzahl,
Angabe der max . NennVolt
pro String am Wechselrichter
zur Montage im Bereich Hauptzugang
liefern und montieren.
Menge: 1,000 St

**1.1.12 Hinweisschild für DC- Notschalter für die**
Hinweisschild für DC- Notschalter für die
Feuerwehr, formstabil und lichtbeständig,
gemäß DIN 4066,
zur Montage im Technikraum
liefern und montieren.
Menge: 1,000 St

*Hinweis*
Batteriespeicher

**1.1.13 Batteriespeicher 5 kWh**
Batteriespeicher 5 kWh

modular erweiterbarer Hochvolt-Batteriespeichersystem
zur Eigenverbrauchsoptimierung von Photovoltaikanlagen.

Technische Mindestanforderungen:
Nutzbare Speicherkapazität: ca. 5,0-5,5 kWh
Batterietyp: Lithium-Eisenphosphat (LiFePO4) oder
gleichwertig (kobaltarm / erhöhte Zyklenfestigkeit)
Systemspannung: Hochvoltsystem (typ. > 100 V DC)
Modularität: Erweiterbar durch zusätzliche
Batteriemodule
Zyklenfestigkeit: = 6.000 Lade-/Entladezyklen bei = 80
% Restkapazität
Wirkungsgrad (DC-seitig): = 95 %
Entladetiefe (DoD): = 90 % nutzbar
Schutzart: mindestens IP55 für Innen- oder geschützte
Außenmontage
Betriebstemperaturbereich: ca. -10 °C bis +50 °C
Kommunikation: CAN, RS485 oder vergleichbare
Schnittstelle zur Wechselrichterintegration
Kompatibilität: mit marktüblichen Hybrid- und
Batterie-Wechselrichtern kompatibel
Zertifizierungen: CE-Kennzeichnung, UN38.3, IEC 62619
oder gleichwertig
Funktionale Anforderungen:
Intelligentes Batteriemanagementsystem (BMS) zur
Überwachung von Spannung, Temperatur und Ladezustand
Schutzfunktionen gegen Überladung, Tiefentladung,
Kurzschluss und Übertemperatur
Automatische Systemabschaltung im Fehlerfall
Möglichkeit zur Einbindung in Energiemanagementsysteme
(EMS)
Anzeige und Monitoring über App/Webportal
Lieferumfang:
Batteriespeichermodule inkl. BMS
Verbindungseinheiten / Batterie-Controller
Montagesystem (wand- oder bodenstehend)
Verkabelung und notwendige Schnittstellenkomponenten

incl. Anschluss- und Befestigungsmaterial
liefern, montieren und betriebsfertig anschliessen

angeboten
Hersteller:

.......................................................
.
 (vom Bieter einzutragen)
Typ:

.......................................................
.
 (vom Bieter einzutragen)
Menge: 1,000 St

*Hinweis*
Monitoring

**1.1.14 Informationsdisplay-System 46" Outdoor, 24/7**
Informationsdisplay-System 46" Outdoor, 24/7

für den Außeneinsatz geeigneten Informationsdisplays
zur Darstellung von Energieerzeugungs-, Verbrauchs- und
Umweltdaten.

Technische Mindestanforderungen
Display (Outdoor-Ausführung):
Bildschirmdiagonale: ca. 46 Zoll (± 2 Zoll)
Auflösung: mindestens 1920 × 1080 Pixel (Full HD)
Helligkeit: mindestens 1.500 cd/m²
(sonnenlichttauglich)
Automatische Helligkeitsregelung (Lichtsensor)
Kontrastoptimierung für Außenanwendung
Betrachtungswinkel: mindestens 170°

Gehäuse / Schutzklasse:
Für Außeneinsatz geeignet (witterungsbeständig)
Schutzart: mindestens IP54, vorzugsweise IP65
Schlagfestigkeit: mindestens IK08 (oder gleichwertig)
Korrosionsbeständige Ausführung
Front mit Sicherheitsglas (ESG oder VSG)

Temperatur- und Klimamanagement:
Betriebstemperaturbereich: mindestens -20 °C bis +40 °C
Integriertes Heiz- und/oder Kühlsystem (z. B. Lüfter,
Klimamodul)
Schutz gegen Kondensation (z. B. Belüftung, Heizung,
Sensorik)

Systemeinheit:
Integrierter oder externer Industrie-PC / Mediaplayer
Für Dauerbetrieb geeignet (24/7)
Automatischer Neustart bei Spannungswiederkehr
Wartungsarme Ausführung

Funktionale Anforderungen:
Visualisierung von:
Energieerzeugung (z. B. Photovoltaik)
Energieverbrauch
CO2-Einsparung / Umweltkennzahlen
Automatische Datenaktualisierung über Netzwerk
Individuell konfigurierbare Inhalte und Layouts
Fernzugriff / Fernwartung möglich

Schnittstellen:
Ethernet (RJ45)
Optional WLAN oder Mobilfunkanbindung
USB-Schnittstellen

Montage:
Geeignet für Außenwand-, Stelen- oder Standmontage
Standsicher gemäß statischen Anforderungen

Stromversorgung:
230 V AC / 50 Hz
Alle notwendigen Schutzmaßnahmen (z. B.
Überspannungsschutz)

incl. Anschluss- und Befestigungsmaterial
liefern, montieren und betriebsfertig anschliessen

Hersteller:  Solarfox
Typ:  Solarfox® Display-System SF-600 46"

oder gleichwertiger Art

angeboten
Hersteller:

.......................................................
.
 (vom Bieter einzutragen)
Typ:

.......................................................
.
 (vom Bieter einzutragen)
Menge: 1,000 St

**1.1.15 Wandhalterung Display 46"**
Wandhalterung Display 46"
liefern und montieren
Menge: 1,000 St

**1.1.16 Software-Erweiterungspaket Schule (Grundschulen und Kindergärten)**
Software-Erweiterungspaket Schule (Grundschulen und
Kindergärten)

Software-Paket  für  didaktischen Systems zur
altersgerechten Vermittlung von Themen der
Energieerzeugung, Energieeinsparung und des
Klimaschutzes für den Einsatz in Grundschulen und/oder
Kindertageseinrichtungen.

Hersteller: Solarfox
Typ: Solarfox® Schulpaket (Grundschulen und
  Kindergärten)
oder gleichwertiger Art

angeboten
Hersteller:

.......................................................
.
 (vom Bieter einzutragen)
Typ:

.......................................................
.
 (vom Bieter einzutragen)
Menge: 1,000 St

**1.1.17 Energiezähler**
Energiezähler / Smart Meter, dreiphasig, für PV-Anlage

bidirektionaler Energiezähler zur Erfassung von
Netzbezug und Einspeisung in Verbindung mit einer
Photovoltaikanlage.

Technische Anforderungen
Ausführung: dreiphasiger Energiezähler
Messung: Bezug und Einspeisung (bidirektional)
Messgenauigkeit: mindestens Klasse B (MID-konform)
Nennspannung: 3~ 230/400 V
Strommessung: direkt oder über Stromwandler
(anlagenspezifisch)

Kommunikation:
Schnittstelle: Modbus RTU und/oder Modbus TCP
Kompatibel mit Hybrid-Wechselrichter
Datenbereitstellung für externe Systeme (z. B.
Visualisierung)

Funktion:
Erfassung von:
Netzbezug
Netzeinspeisung
Eigenverbrauch (in Verbindung mit Wechselrichter)
Bereitstellung der Messdaten für Monitoring-System
T
incl. Anschluss- und Befestigungsmaterial
liefern, montieren und betriebsfertig anschliessen

Hersteller:  Fronius
Typ:  Smart Meter IP

oder gleichwertiger Art

angeboten
Hersteller:

.......................................................
.
 (vom Bieter einzutragen)
Typ:

.......................................................
.
 (vom Bieter einzutragen)

ER-10
Menge: 1,000 St

**1.1.18 Installationskleinverteiler**
Installationskleinverteiler
für Wandaufbau,
als Haubenverteiler
für 12 Teilungseinheiten,
Höhe x Breite: 245 x 305 mm  ,
Bautiefe : 95 mm,
Schutzart IP 30, Schutzklasse II,
mit PE- und N-Klemmen, Geräteträger,
Berührungsschutzabdeckung,
Blindabdeckungen für Reserveplätze,
Stromkreiskennzeichnung je Gerät,
liefern und montieren.
Menge: 1,000 St

**1.1.19 RJ45-Patchkabel Cat.6A, 2,0m,**
RJ45-Patchkabel Cat.6A, 2,0m,
für alle Anwendungen der Klasse EA gem.
EN50173-2:2011-09, Anhang F
einschließlich 10 Gbit/s-Ethernet und PoE+; UL
zertifiziert;
Qualitätsüberwachung durch PVP-Programm erforderlich;
bestehend aus S/FTP 4x2xAWG27/7 Cat.7 (600MHz) und
Stecker (Typ MP8);
Stecker mit umspritzter Tülle und Rastnasenschutz in
Kabelmantelfarbe;
Kabel muss einseitig mit 90°-, 180°- oder 270°-
Kabelabgangsrichtung verfügbar sein;
Angabe der Kabellänge auf Steckergehäuse;
Nachweis über Adernmaterial aus vollwertigem Kupfer per
Datenblatt ist beizufügen (ausdrücklich nicht CCA).

Länge: 2,0m
Belegung: 1:1
Tülle: 180°

Kabel:
Struktur: S/FTP 4x2xAWG27/7
Adernmaterial: Cu
Performance: Cat.7 gem. EN 50288-4-2
Kabeldurchmesser: max. 5,8mm
Mantelmaterial: LSZH
Flammwidrigkeit: gem. EN60332-1, UL444CM

liefern und verlegen
Menge: 5,000 St

**1.1.20 RJ45-Patchkabel Cat.6A, 10m,**
RJ45-Patchkabel Cat.6A, 10m,
für alle Anwendungen der Klasse EA gem.
EN50173-2:2011-09, Anhang F
einschließlich 10 Gbit/s-Ethernet und PoE+; UL
zertifiziert;
Qualitätsüberwachung durch PVP-Programm erforderlich;
bestehend aus S/FTP 4x2xAWG27/7 Cat.7 (600MHz) und
Stecker (Typ MP8);
Stecker mit umspritzter Tülle und Rastnasenschutz in
Kabelmantelfarbe;
Kabel muss einseitig mit 90°-, 180°- oder 270°-
Kabelabgangsrichtung verfügbar sein;
Angabe der Kabellänge auf Steckergehäuse;
Nachweis über Adernmaterial aus vollwertigem Kupfer per
Datenblatt ist beizufügen (ausdrücklich nicht CCA).

Länge: 10m
Belegung: 1:1
Tülle: 180°

Kabel:
Struktur: S/FTP 4x2xAWG27/7
Adernmaterial: Cu
Performance: Cat.7 gem. EN 50288-4-2
Kabeldurchmesser: max. 5,8mm
Mantelmaterial: LSZH
Flammwidrigkeit: gem. EN60332-1, UL444CM

liefern und verlegen
Menge: 2,000 St

**1.1.21 Einrichtung der Energiezählung**
Einrichtung der Energiezählung

- Einrichtung der Anlagenüberwachung zur Steuerung und
Darstellung über den Browser per PC.
Meldungen und Statusinformationen der
Anlagenüberwachung sollen in Echtzeit auf PC angezeigt
werden können.

- Übergabe und  Bereitstellung der Daten zur Einbindung
in das Informationssystem.
Menge: 1,000 psch

*Hinweis*
Inbetriebnahme/Dokumentation

**1.1.22 Inbetriebnahme zur Funktionsfähigkeit der PV - Anlage**
Inbetriebnahme zur Funktionsfähigkeit der PV - Anlage

Inbetriebnahme zur Funktionsfähigkeit der PV - Anlage
im Beisein des Installateurs und des Betreibers
Erstellen des Inbetriebnahmeprotokolls, mit:
Messung der technischen Anlagedaten entsprechend der
gültigen Normen für " elektrische Anlagen und
Betriebsmittel" nach VDE 0 100 Teil 6 10 und BGV A2,
wie:
- Isolationswiderstand
- Erdungswiderstand
- Leerlaufspannung des Generators
- Spannungsabfall
- Kurzschlussstrom pro Strang
- Messungen und Prüfungen gemäß Prüfvorschrift
Kategorie 2 inkl. Prüfbericht gemäß DIN EN 62446 Anhang
A, B und C,
inkl. Einweisung des Betriebspersonals.
Menge: 1,000 St

**1.1.23 Dokumentation PV - Anlage**
Dokumentation PV - Anlage

Dokumentation gemäß DIN EN 62446 Pkt. 4 Anforderungen
an die Systemdokumentation.
Erstellung von Revisionsunterlagen in schriftlicher
und zeichnerischer Form, mit
Hersteller- und Produktnachweisen, Bau- und
Leistungsbeschreibung,
Übersichtsschaltplan, Stromlaufpläne,
mit Angabe über Art, Fabrikat und Schaltung,
Beschreibung der Art und Funktionsweise des
Wechselrichters
- Messprotokolle Wechselrichter, Potentialausgleich
Blitzschutz, Erdung
- Flashprotokolle der eingesetzten PV Module mit
Nachweis der Einbauposition und der Stringeinordnung in
der Anlage
- Anmeldung beim zuständigen Energieunternehmen
- Inbetriebnahmeprotokoll
- in dreifacher Ausführung und in CAD (dwg) und PDF auf
CD, eingeheftet in Pappordnern A4/ Rücken maschinell
beschriftet nach Vorgabe des AG, mit
Inhaltsverzeichnis; als 3-bändige Unterlage
- Handbücher aller Schaltgeräte
1fach im Standordner, aus Kunststoff A4/ Rücken
maschinell beschriftet, mit Inhaltsverzeichnis
- Niederschriften über: Inbetriebnahmen, Einweisungen,
Brandschutzzertifikate (DIBT), VOB-Abnahmen,
Meßprotokolle, Sachverständigen-Abnahmeprotokolle,
Hörprotokoll
zur Abnahme mit dem AG liefern.
Menge: 1,000 St

**1.1.24 Anmeldung der PV - Anlage**
Anmeldung der PV - Anlage
beim örtlichen Energieversorger.
Beantragung der Lieferung und
dem Einbau der entsprechenden
Energieversorgungzähler.
Menge: 1,000 psch

#### 1.2 KG443 Niederspannungsschaltanlagen

**1.2.1 Zähleranschlusssäule (ZAS), 2 Zählerplätze,**
Zähleranschlusssäule (ZAS), 2 Zählerplätze,
vorbereitet für § 14a EnWG
Technische Beschreibung & Gehäusemerkmale
anschlussfertig aufgebaut als Freiluftverteiler nach
DIN EN 61439-1/-5.
Gehäusematerial: Glasfaserverstärktes Polyester (FS
833.5 nach DIN EN 14598) im profilierten Rippendesign
(Schutz gegen Plakatierung), hochschlagfest,
witterungs- und UV-beständig. Labyrinthartig
ausgebildete, stochersichere Lüftungskanäle zur
Vermeidung von Kondensat.
Schutzart / Schutzklasse: Schutzart IP44
(Zählerplatzbereich vorgerichtet für IP54-Abdeckung),
Schutzklasse II (schutzisoliert).
Verschluss: Schwenkhebel-Dreipunktverschluss,
vorgerichtet für den Einbau eines Profilhalbzylinders
nach Vorgabe des örtlichen Verteilnetzbetreibers (VNB).
Türöffnungswinkel mindestens 180° bei freiem Stand.
Sockel: Inklusive direkt angebautem Eingrabsockel aus
glasfaserverstärktem Polyester mit integrierter
Kabelabfangschiene und Bodenbepflanzungsschutz.
Innenausbau & Bestückung (nach VDE-AR-N 4100)
Normen: Zertifizierter Aufbau nach DIN VDE 0603-1, DIN
VDE 0603-2-1 sowie den aktuellsten Richtlinien der
VDE-AR-N 4100. [1]
Zählerplätze: 2 Zählerplätze, ausgeführt
Unterer Anschlussraum (NAR):
Ausführung mit Cu-Sammelschienensystem, standardmäßig
5-polig verdrahtet (TN-S / TT-Netz).
Bestückung pro Zählerplatz mit je einem selektiven
Hauptleitungsschutzschalter (Hager SLS-Schalter,
HT-Schnittstelle) auf Sammelschiene,
Nennstromstärke (35 A / 50 A / 63 A) nach regionaler
VNB-Vorgabe.
Integrierter Überspannungsschutz Kombi-Ableger Typ 1 +
Typ 2 / SPD direkt auf dem Sammelschienensystem im
ungezählten Bereich.
Oberer Anschlussraum (AAR):
Hauptleitungsabzweigklemmen (KH25E oder gleichwertig),
plombierbar. Space für den Abgang zu den Verbrauchern.
Erweiterung für Steuerung nach § 14a EnWG (Wärmepumpe /
Wallbox) [1]
Anlagenüberwachung / APZ:
Steuergeräteplatz / Steuerbox-Vorbereitung
Vorverdrahtung einer Steuersignal-Klemmleiste gemäß
aktuellen Hager-Bestückungspaketen für § 14a EnWG.
Inklusive geschirmter Steuerleitung (z. B. LiYCY oder
Cat-Kabel) vom APZ-Raum zum Steuergeräteplatz/Steuerbox
und weiterführend zu den Abgangsklemmen für die
steuerbaren Verbrauchseinrichtungen (Wärmepumpe,
Wallbox).
Vorbereitung für die digitale Steuerung (über EEBUS /
Modbus via RJ45) sowie für die klassische analoge
Steuerung (potenzialfreie Kontakte / Schütze).
Montage und Anschluss
Liefern der betriebsfertigen Zählersäule an den
Verwendungsort.
Herstellen der Baugrube im Erdreich, lotrechtes Setzen
des Eingrabsockels (Mindesteinbautiefe nach
Herstellervorgabe beachten), Verfüllen und Verdichten.
Einführen, Abfangen und anschlussfertiges Auflegen der
Erdkabel (Hauptzuleitung sowie separate Versorgungs-
und Steuerleitungen zu Wärmepumpe/Wallbox).
Messung, Prüfung und Erstellung des Prüfprotokolls nach
DIN VDE 0100-600.
Die Ausführung muss vollumfänglich den Technischen
Anschlussbedingungen (TAB) des örtlichen Netzbetreibers
"Elektroenergieversorgung Cottbus GmbH" entsprechen.
einschl. systembedingtem Zubehör
liefern, aufstellen und anschließen
Menge: 1,000 St

**1.2.2 Stationszubehör bestehend aus:**
Stationszubehör bestehend aus:

1.) 5 Satz D02-Sicherungseinsätze der in der
Anlage verwendeten Baugrößen und Nennstromstärken als
Reservehaltung.

2.) 3 Kennzeichnungsschilder mit Gravur, Text nach
Angabe. Dauerhaft zu befestigen: an den Verteilern.

3.) 1 Satz Warn- und Hinweisschilder
bestehend aus:
VDE-Bestimmungen für den Betrieb von
Starkstromanlagen
Aushang der Unfallverhütungsvorschriften
Hinweisschild Erste-Hilfe-Maßnahmen
5 Sicherheitsregeln
Hinweisschild Brandbekämpfung
5 St. Warnschilder "Nicht schalten - es wird
gearbeitet"
1 St. Warnschilder " ACHTUNG - Geerdet und
kurzgeschlossen"
1 St. Warnschild "Vorsicht  Rückspannung"
Warnschild W1/Z1 an Eingangstür

4.) 1 Stck. Hand-Notleuchte.
mit Batterie, Ladegerät und Wandhalterung

5.) 1 Stck. Übersichtsschaltplan DIN A3
unter Glas.

6.) 1 Stck. Wandhalterung
für Stationszubehör

liefern und montieren.
Menge: 1,000 psch

*Hinweis*
Energieverteilungssysteme
Niederspannungsschaltanlage nach DIN EN61439 sowie den
mitgeltenden Normen.
Ausführung als bauartgeprüfte Schaltanlagenkombination.

Die Verteilungen sind gemäß den geltenden
VDE-Bestimmungen bauartgeprüft komplett zusammengebaut
und anschlussfertig verdrahtet zu liefern und zu
montieren.

Zur Ausführung kommen nur serienmäßige Normverteilungen
in fabrikmäßiger Herstellung eines Herstellers:

Angebotenes
Fabrikat:..............................................
.

Die Werkspezifikation der technischen Unterlagen muß
eingehalten sein. Die Stromkreise sollen sich
gleichmäßig auf die Leiter aufteilen. Reihenklemmen
nach DIN. Folgende Forderungen müssen erfüllt werden :

- Plantasche (aus Metall und eingeschraubt !) in jeder
Verteilung
- Dauerhafte Beschriftung
- Liste mit der Sicherungsbezeichnung
- Verdrahtung nach DIN und VDE
- Zugentlastung der Kabel
- Leitungsanschlüsse auf Klemmen
- Schutzisolation bei geöffneter Fronttür
- Reserveplatz ca. 25 %
- Einbaugeräte nur Markenfabrikate eines Herstellers:

**1.2.3 Gebäudehauptverteiler**
Gebäudehauptverteiler
Schrank, univers, IP44/II, 1100x800x205mm, leer
Wandaufbauschrank für die Innenraummontage mit
VDE-Gutachten (Fertigungsüberwachung) nach DIN EN
61439-1/-3 zur Aufputz-, Unterputz- oder teilversenkter
Montage. Zum Aufbau einer Niederspannungsverteilung bis
400 A, 3AC 230/400 V 50 Hz. Schutzart IP44,
Schutzklasse II, Luft- und Kriechstrecken nach DIN VDE
0110-1/-2. Bestehend aus Schrank mit Tür aus
pulverbeschichtetem, eingebranntem, stabil profiliertem
1 mm dickem Stahlblech, Innenauskleidung aus
Kunststoff. Durchsteckflansche oben und unten je Feld
eingebaut, rückseitige Vorprägung im Kunststoffteil und
Sammelschienendurchführungen als beidseitige seitliche
Vorprägung im unteren Bereich. Tür frontbündig mit
innenliegenden, justierbaren Scharnieren, wahlweise
rechts oder links anschlagbar mit 110 Grad
Öffnungswinkel. Tür mit Vorreiber, ab Breite 800 mm und
bei allen Schränken ab einer Höhe von 1250 mm mit
Stangenverschluß mit Dreipunktschließung.
Hinweis: Türverschluß durch andere Schließungen
austauschbar. Schrank nebeneinander und übereinander
anflanschbar.

Höhe:  1.100 mm
Breite:  800 mm
Tiefe:  205 mm
IP-Klasse (Ingress Protection): IP44
Schutzklasse:  Schutzklasse II
Schließungstyp:  Stangenschloss
  Ohne Schloss
Anzahl Felder:  3
Montage auf:  Wandbefestigung
Farbe:  Reinweiß
  RAL Nummer: 9010
Anzahl Schranktüren:  2
Anzahl der Schlösser:  1

liefern, montieren und betriebsfertig anschließen.
Menge: 1,000 St

**1.2.4 Überspannungsschutzgerät Typ 2, 4pol.**
Überspannungsschutzgerät Typ 2, 4pol.
DIN EN 61643-11,
mit thermischer Abtrenneinrichtung,
als Reiheneinbaugerät, Maße DIN 43880, einteilig, mit
Funktionsanzeige und potentialfreiem Kontakt für
Fernanzeige,
Bemessungsbetriebsspannung 400 V AC,
Bemessungsableitstoßstrom je Leiter 20 kA,
Wellenform 8/20 ms, 4-polig,
zur Montage auf Tragschiene DIN EN 60715,
liefern und montieren.
Menge: 1,000 St

**1.2.5 Ausschalter, 63 A**
Ausschalter, 63 A
3polig,
PLE: 3
Bemessungsspannung 400 V AC,
zur Montage auf Tragschiene DIN EN 60715,
Berührungsschutz nach DGUV,
Bemessungsbetriebsstrom 63 A

liefern und montieren.
Menge: 1,000 St

**1.2.6 Sicherungslasttrennschalter 63A**
Sicherungslasttrennschalter 63A
DIN EN 60947-3
als Reiheneinbaugerät, Maße DIN 43880,
Bemessungsisolationsspannung 440 V AC, einschl.
Passeinsätzen und Schraubkappen, bedingter
Bemessungskurzschlussstrom 50 kA, Berührungsschutz nach
DIN VDE 0106 Teil 100, zur Montage auf Tragschiene DIN
EN 60715,
Baugröße D 02,
Bemessungsbetriebsspannung 400 V AC,
Gebrauchskategorie AC 22, 3-polig,
mit Sicherungseinsätzen 25 bis 50 A,
Bemessungsstrom bis 63 A

liefern und montieren.
Menge: 12,000 St

**1.2.7 FI / LS - Schalter kompakt B16, 30mA, 1P + N**
FI / LS - Schalter kompakt B16, 30mA, 1P + N
DIN EN 61009-1, DIN EN 61009-2-1.
als Reiheneinbaugerät, Maße DIN 43880,
fingersicher DIN EN 50274,
Bemessungsbetriebsspannung 230/400 V AC,
Bemessungsausschaltvermögen 6 kA,
Bemessungsfehlerstrom: 30 mA
Auslösecharakteristik B,
Bemessungsstrom: 16 A
Teilungseinheit: 1

liefern und montieren.
Menge: 6,000 St

**1.2.8 Fehlerstrom Leitungsschutzschalter B-16/0,03A, 4polig**
Fehlerstrom Leitungsschutzschalter B-16/0,03A, 4polig
nach DIN EN 61009-1; DIN EN 61009-2-1;
VDE 064 Teil 20+21,
4-polig,
Charakteristk: C
Nennspannung 230/400V~, 50/60 Hz
pulsstromsensitiv und stoßstromfest bis 250A,
Kurzschlussfestigkeit 6kA bei 63A
Vorsicherung gL,
mit Fehlerstromanzeige farbig,
Berührungsschutz nach DIN VDE 0106 Teil 100
für Hutschienenmontage,
nachträglicher Anbau von Hilfsschaltern möglich,
komplett auf Klemme verdrahten,
liefern, montieren und anschließen
Menge: 1,000 St

**1.2.9 Fehlerstrom Leitungsschutzschalter C-16/0,03A, 4polig**
Fehlerstrom Leitungsschutzschalter C-16/0,03A, 4polig
nach DIN EN 61009-1; DIN EN 61009-2-1;
VDE 064 Teil 20+21,
4-polig,
Charakteristk: C
Nennspannung 230/400V~, 50/60 Hz
pulsstromsensitiv und stoßstromfest bis 250A,
Kurzschlussfestigkeit 6kA bei 63A
Vorsicherung gL,
mit Fehlerstromanzeige farbig,
Berührungsschutz nach DIN VDE 0106 Teil 100
für Hutschienenmontage,
nachträglicher Anbau von Hilfsschaltern möglich,
komplett auf Klemme verdrahten,
liefern, montieren und anschließen
Menge: 1,000 St

**1.2.10 Leitungsschutzschalter B10, 1pol.**
Leitungsschutzschalter B10, 1pol.
 DIN EN 60947-2,
als Reiheneinbaugerät, Maße DIN 43880,
Berührungsschutz nach DIN VDE 0106 Teil 100,
Bemessungsbetriebsspannung 230/400 V AC,
Bemessungsausschaltvermögen 6 kA,
1-polig,
Auslösecharakteristik B,
Bemessungsstrom 10 A
geeignet zum nachträglichen Anbau von
Zusatzeinrichtungen,

liefern und montieren.
Menge: 3,000 St

**1.2.11 Leitungsschutzschalter B 16A, 1polig**
Leitungsschutzschalter B 16A, 1polig
nach DIN VDE 0641 Teil 11/8.92,
1-polig,
Charakteristk: B
Nennspannung 230/400V~
Nennschaltvermögen 6kA,
Berührungsschutz nach DIN VDE 0106 Teil 100
für Hutschienenmontage,
nachträglicher Anbau von Hilfsschaltern möglich,
komplett auf Klemme verdrahten,
liefern, montieren und anschließen
Menge: 6,000 St

**1.2.12 Leitungsschutzschalter B16, 3pol.**
Leitungsschutzschalter B16, 3pol.
DIN EN 60947-2,
als Reiheneinbaugerät, Maße DIN 43880,
Berührungsschutz nach DIN VDE 0106 Teil 100,
Bemessungsbetriebsspannung 230/400 V AC,
Bemessungsausschaltvermögen 6 kA,
3-polig,
Auslösecharakteristik B,
Bemessungsstrom 16 A
geeignet zum nachträglichen Anbau von
Zusatzeinrichtungen,

liefern und montieren.
Menge: 3,000 St

**1.2.13 UV3-Labor**
UV3-Labor
Feldverteiler UP 120PLE mit univers, IP30, SKII,
Nischenmaße 807x565x115mm
Feldverteiler UP/HW zertifiziert nach DIN EN 61
439-1/-3 zum Einbau von Geräten bis 125 A, Luft- und
Kriechstrecken nach DIN EN 60664-1, Schutzart IP30.
Bestehend aus Schrank, Blendrahmen und Stahlblechtür,
pulverbeschichtet in RAL 9010 (reinweiß).
Komplettverteiler mit Einbausatz bestückt mit
profilierten Tragschienen, 7,5mm hohen Hutschienen in
125 mm Mittenabstand und passenden
Berührungsschutzabdeckungen (SKII) aus Kunststoff, ohne
QuickConnect-Klemmblöcke. Leitungseinführungen
oben/unten durch herausnehmbare
Kunststoffflanschplatten mit Vorprägungen und
integrierte Kabelzugentlastung. Seitlich und hinten
ausschlagbare Leistungseinführungen. Tür mit
innenliegenden justierbaren Scharnieren und einem
Öffnungswinkel von 110°. Türen rechts und links
anschlagbar, werkzeuglos wechselbarer Türanschlag.
Türverschluss serienmäßig mit Vorreiber und Klappgriff
plombierbar. Ab Schrankbreite 800 mm (3-feldig)
zweitüriger Aufbau. Rechte Türen maximal 2 Felder
breit. Bei Doppeltür mit Stangenverschluss. Blendrahmen
Tiefe bzw. Überstand 13 mm. Hinweise: Austauschbare
Schließsysteme möglich.

Montage auf:  Hohlwand
Anzahl der Schienen:  10
Anzahl Reihen:  5
Anzahl Felder:  2
Anzahl Module:  120
Höhe:  853 mm
Breite:  603 mm
Tiefe:  125 mm
Anzahl Schranktüren:  1
Ausführung des Handgriffes: Klinke
Werkstoff:  Stahl
Schutzklasse: Schutzklasse II
Stoßfestigkeit IK:  IK09
IP-Klasse (Ingress Protection): IP30

liefern, montieren und betriebsfertig anschließen.
Menge: 1,000 St

**1.2.14 Überspannungsschutzgerät Typ 2, 4pol.**
Überspannungsschutzgerät Typ 2, 4pol.
DIN EN 61643-11,
mit thermischer Abtrenneinrichtung,
als Reiheneinbaugerät, Maße DIN 43880, einteilig, mit
Funktionsanzeige und potentialfreiem Kontakt für
Fernanzeige,
Bemessungsbetriebsspannung 400 V AC,
Bemessungsableitstoßstrom je Leiter 20 kA,
Wellenform 8/20 ms, 4-polig,
zur Montage auf Tragschiene DIN EN 60715,
liefern und montieren.
Menge: 1,000 St

**1.2.15 Ausschalter, 40 A**
Ausschalter, 40 A
3polig,
PLE: 3
Bemessungsspannung 400 V AC,
zur Montage auf Tragschiene DIN EN 60715,
Berührungsschutz nach DGUV,
Bemessungsbetriebsstrom 40 A

liefern und montieren.
Menge: 1,000 St

**1.2.16 Sicherungslasttrennschalter 63A**
Sicherungslasttrennschalter 63A
DIN EN 60947-3
als Reiheneinbaugerät, Maße DIN 43880,
Bemessungsisolationsspannung 440 V AC, einschl.
Passeinsätzen und Schraubkappen, bedingter
Bemessungskurzschlussstrom 50 kA, Berührungsschutz nach
DIN VDE 0106 Teil 100, zur Montage auf Tragschiene DIN
EN 60715,
Baugröße D 02,
Bemessungsbetriebsspannung 400 V AC,
Gebrauchskategorie AC 22, 3-polig,
mit Sicherungseinsätzen 25 bis 50 A,
Bemessungsstrom bis 63 A

liefern und montieren.
Menge: 1,000 St

**1.2.17 FI / LS - Schalter kompakt B16, 30mA, 1P + N**
FI / LS - Schalter kompakt B16, 30mA, 1P + N
DIN EN 61009-1, DIN EN 61009-2-1.
als Reiheneinbaugerät, Maße DIN 43880,
fingersicher DIN EN 50274,
Bemessungsbetriebsspannung 230/400 V AC,
Bemessungsausschaltvermögen 6 kA,
Bemessungsfehlerstrom: 30 mA
Auslösecharakteristik B,
Bemessungsstrom: 16 A
Teilungseinheit: 1

liefern und montieren.
Menge: 13,000 St

**1.2.18 FI / LS - Schalter kompakt B10, 30mA, 1P + N**
FI / LS - Schalter kompakt B10, 30mA, 1P + N
DIN EN 61009-1, DIN EN 61009-2-1.
als Reiheneinbaugerät, Maße DIN 43880,
fingersicher DIN EN 50274,
Bemessungsbetriebsspannung 230/400 V AC,
Bemessungsausschaltvermögen 6 kA,
Bemessungsfehlerstrom: 30 mA
Auslösecharakteristik B,
Bemessungsstrom: 16 A
Teilungseinheit: 1

liefern und montieren.
Menge: 3,000 St

**1.2.19 Fehlerstrom Leitungsschutzschalter B-16/0,03A, 4polig**
Fehlerstrom Leitungsschutzschalter B-16/0,03A, 4polig
nach DIN EN 61009-1; DIN EN 61009-2-1;
VDE 064 Teil 20+21,
4-polig,
Charakteristk: C
Nennspannung 230/400V~, 50/60 Hz
pulsstromsensitiv und stoßstromfest bis 250A,
Kurzschlussfestigkeit 6kA bei 63A
Vorsicherung gL,
mit Fehlerstromanzeige farbig,
Berührungsschutz nach DIN VDE 0106 Teil 100
für Hutschienenmontage,
nachträglicher Anbau von Hilfsschaltern möglich,
komplett auf Klemme verdrahten,
liefern, montieren und anschließen
Menge: 1,000 St

**1.2.20 Leitungsschutzschalter B 16A, 1polig**
Leitungsschutzschalter B 16A, 1polig
nach DIN VDE 0641 Teil 11/8.92,
1-polig,
Charakteristk: B
Nennspannung 230/400V~
Nennschaltvermögen 6kA,
Berührungsschutz nach DIN VDE 0106 Teil 100
für Hutschienenmontage,
nachträglicher Anbau von Hilfsschaltern möglich,
komplett auf Klemme verdrahten,
liefern, montieren und anschließen
Menge: 4,000 St

**1.2.21 Leitungsschutzschalter B10, 1pol.**
Leitungsschutzschalter B10, 1pol.
 DIN EN 60947-2,
als Reiheneinbaugerät, Maße DIN 43880,
Berührungsschutz nach DIN VDE 0106 Teil 100,
Bemessungsbetriebsspannung 230/400 V AC,
Bemessungsausschaltvermögen 6 kA,
1-polig,
Auslösecharakteristik B,
Bemessungsstrom 10 A
geeignet zum nachträglichen Anbau von
Zusatzeinrichtungen,

liefern und montieren.
Menge: 3,000 St

**1.2.22 UV4-Outdoorküche**
UV4-Outdoorküche
Schrank, univers, IP44/II, 650x800x205mm,
Niederspannungsschaltanlage mit 5-poligem
Sammelschienensystem als Wandverteiler
gemäß DIN EN 61439 Teil 1 und 3.
Schutzart IP 44  -  Schutzklasse 2  (Schutzisolation)
Schranktiefe: 205mm
Aufzubauen ist die Niederspannungsschaltanlage als
bauartgeprüfte Verteilung mit dem System Hager univers
mit VDE-Fertigungsüberwachung.
Zu berücksichtigen sind die zur Zeit gültigen
TAB-Bestimmungen des zuständigen VNB´s sowie den
entsprechenden DIN VDE Vorschriften, DGUV-Vorschriften
und DIN-Normen.

Die Verdrahtung, Montage und Lieferung erfolgt nach den
aktuell gültigen DIN VDE-Vorschriften sowie den
allgemein anerkannten Regeln der Technik inklusive
allem erforderlichen systemgebundenem Zubehör wie
Innenausbausystem, Einbaugeräte, Sammelschienensysteme
und -Klemmen, Reihenklemmen, Steuerleitungsklemmen,
Isolierstücke für Hutschienen, Abdeckstreifen,
Schrankverbinder, Verbindungs- und Montagematerial,
etc.
Die nachfolgend aufgeführten Bauteile sind komplett auf
Klemme verdrahtet und montiert anzubieten.
Alle Abgänge sind auf Reihenklemmen (N-Trennklemmen) zu
verdrahten. Reihenklemmen sind im Weiteren nicht
gesondert aufgeführt, diese sind in die Preise der
Modulargeräte mit einzukalkulieren.

einschl. Innenausbau, systembedingtem Zubehör,
liefern, montieren und Anschluss der Stromkreise

Die Bestückung erfolgt mit folgenden Betriebsmitteln
Menge: 1,000 St

**1.2.23 Überspannungsschutzgerät Typ 2, 4pol.**
Überspannungsschutzgerät Typ 2, 4pol.
DIN EN 61643-11,
mit thermischer Abtrenneinrichtung,
als Reiheneinbaugerät, Maße DIN 43880, einteilig, mit
Funktionsanzeige und potentialfreiem Kontakt für
Fernanzeige,
Bemessungsbetriebsspannung 400 V AC,
Bemessungsableitstoßstrom je Leiter 20 kA,
Wellenform 8/20 ms, 4-polig,
zur Montage auf Tragschiene DIN EN 60715,
liefern und montieren.
Menge: 1,000 St

**1.2.24 Ausschalter, 40 A**
Ausschalter, 40 A
3polig,
PLE: 3
Bemessungsspannung 400 V AC,
zur Montage auf Tragschiene DIN EN 60715,
Berührungsschutz nach DGUV,
Bemessungsbetriebsstrom 40 A

liefern und montieren.
Menge: 1,000 St

**1.2.25 Sicherungslasttrennschalter 63A**
Sicherungslasttrennschalter 63A
DIN EN 60947-3
als Reiheneinbaugerät, Maße DIN 43880,
Bemessungsisolationsspannung 440 V AC, einschl.
Passeinsätzen und Schraubkappen, bedingter
Bemessungskurzschlussstrom 50 kA, Berührungsschutz nach
DIN VDE 0106 Teil 100, zur Montage auf Tragschiene DIN
EN 60715,
Baugröße D 02,
Bemessungsbetriebsspannung 400 V AC,
Gebrauchskategorie AC 22, 3-polig,
mit Sicherungseinsätzen 25 bis 50 A,
Bemessungsstrom bis 63 A

liefern und montieren.
Menge: 2,000 St

**1.2.26 FI / LS - Schalter kompakt B16, 30mA, 1P + N**
FI / LS - Schalter kompakt B16, 30mA, 1P + N
DIN EN 61009-1, DIN EN 61009-2-1.
als Reiheneinbaugerät, Maße DIN 43880,
fingersicher DIN EN 50274,
Bemessungsbetriebsspannung 230/400 V AC,
Bemessungsausschaltvermögen 6 kA,
Bemessungsfehlerstrom: 30 mA
Auslösecharakteristik B,
Bemessungsstrom: 16 A
Teilungseinheit: 1

liefern und montieren.
Menge: 7,000 St

**1.2.27 Leitungsschutzschalter B10, 1pol.**
Leitungsschutzschalter B10, 1pol.
 DIN EN 60947-2,
als Reiheneinbaugerät, Maße DIN 43880,
Berührungsschutz nach DIN VDE 0106 Teil 100,
Bemessungsbetriebsspannung 230/400 V AC,
Bemessungsausschaltvermögen 6 kA,
1-polig,
Auslösecharakteristik B,
Bemessungsstrom 10 A
geeignet zum nachträglichen Anbau von
Zusatzeinrichtungen,

liefern und montieren.
Menge: 4,000 St

**1.2.28 Leitungsschutzschalter B16, 3pol.**
Leitungsschutzschalter B16, 3pol.
DIN EN 60947-2,
als Reiheneinbaugerät, Maße DIN 43880,
Berührungsschutz nach DIN VDE 0106 Teil 100,
Bemessungsbetriebsspannung 230/400 V AC,
Bemessungsausschaltvermögen 6 kA,
3-polig,
Auslösecharakteristik B,
Bemessungsstrom 16 A
geeignet zum nachträglichen Anbau von
Zusatzeinrichtungen,

liefern und montieren.
Menge: 4,000 St

**1.2.29 Astro Schaltuhr 2 Kanal**
Astro Schaltuhr 2 Kanal
Astronomische Zeitschaltuhr, schaltet
entsprechend Sonnenauf- und untergangszeiten
angeschlossene Lasten,
bei jedem Kanal kann zwischen dem Expert- und dem
Astromodus unterschieden werden,
mit Programmierschlüssel zur einfachen
Realisierung von Ausnahmeprogrammen oder zum
Abspeichern des Schaltprogrammes,
Temporäre und permanente Ausnahmesteuerung am Gerät,
Balkenanzeige zur schnellen Erkennung der
Tagesprogrammierung,
Automatische Sommer-/Winterzeitumstellung,
Gangreserve mit Lithiumbatterie 5 Jahre,
aufrastbar auf Hutschiene
Schaltleistung: 16 A/250 V AC
berührungssicher nach DIN VDE 0106 Teil 100
liefern, montieren und programmieren.
Menge: 1,000 St

**1.2.30 Nicht beschriftete Sicherungsabgänge**
Nicht beschriftete Sicherungsabgänge
Ausprüfen von Leitungen bis NYM 5x16mm²
Leitungen ausprüfen und beschriften
Menge: 5,000 St

**1.2.31 Nachrüstung in Bestands-UV FI/LS B16**
Nachrüstung in Bestands-UV FI/LS B16
FI / LS - Schalter kompakt B16, 30mA, 1P + N
DIN EN 61009-1, DIN EN 61009-2-1.
als Reiheneinbaugerät, Maße DIN 43880,
fingersicher DIN EN 50274,
Bemessungsbetriebsspannung 230/400 V AC,
Bemessungsausschaltvermögen 6 kA,
Bemessungsfehlerstrom: 30 mA
Auslösecharakteristik B,
Bemessungsstrom: 16 A
Teilungseinheit: 1
einschließlich Verdrahtung im UV

liefern und montieren.
Menge: 3,000 St

**1.2.32 Nachrüstung in Bestands-UV FI/LS B10**
Nachrüstung in Bestands-UV FI/LS B10
FI / LS - Schalter kompakt B10, 30mA, 1P + N
DIN EN 61009-1, DIN EN 61009-2-1.
als Reiheneinbaugerät, Maße DIN 43880,
fingersicher DIN EN 50274,
Bemessungsbetriebsspannung 230/400 V AC,
Bemessungsausschaltvermögen 6 kA,
Bemessungsfehlerstrom: 30 mA
Auslösecharakteristik B,
Bemessungsstrom: 16 A
Teilungseinheit: 1
einschließlich Verdrahtung im UV

liefern und montieren.
Menge: 1,000 St

**1.2.33 Nachrüstung in Bestands-UV LS B10**
Nachrüstung in Bestands-UV LS B10
Leitungsschutzschalter B10, 1pol.
 DIN EN 60947-2,
als Reiheneinbaugerät, Maße DIN 43880,
Berührungsschutz nach DIN VDE 0106 Teil 100,
Bemessungsbetriebsspannung 230/400 V AC,
Bemessungsausschaltvermögen 6 kA,
1-polig,
Auslösecharakteristik B,
Bemessungsstrom 10 A
geeignet zum nachträglichen Anbau von
Zusatzeinrichtungen,
einschließlich Verdrahtung im UV

liefern und montieren.
Menge: 1,000 St

**1.2.34 Kennzeichnung einer Verteilung**
Kennzeichnung einer Verteilung
z.B. Klemmverteiler, Installationsverteiler
die Bezeichnung hat mit einem Resopalschild
zu erfolgen,
weiße  Platine - schwarze Schrift (5 Buchstaben)
Maße: 25 x 100mm
liefern, beschriften und montieren (aufkleben)
Menge: 6,000 St

#### 1.3 KG444 NS-Installationsanlagen - Kabeltragsysteme

**1.3.1 Kabelrinne 60x100 mm**
Kabelrinne  60x100 mm
Blechdicke mind. 1,5 mm
aus verzinktem Stahlblech nach DIN 17162 (FS)
mit gelochtem Boden und Seiten
(ca. 15 % Lochanteil),
Breite: 100 mm
Kantenhöhe: 60 mm
Seiten oben mit eingerollten Kanten
zur Verstärkung und als Kabelschutz,
incl. Verbindungs- und Befestigungsmaterial,
liefern und montieren.
Menge: 10,000 m

**1.3.2 Herstellen Kantenschutz**
Herstellen Kantenschutz
an Enden von Kabelrinnen
der Breite 100 bis 300 mm,
Kantenhöhe 60 mm
mit Kantenschutzband.
Menge: 4,000 St

**1.3.3 Ausleger 110 mm für Kabeltrassen**
Ausleger 110 mm für Kabeltrassen
Stahlblech feuerverzinkt, nach DIN 50976(FT)
zulässige Auslegerbelastung: 1,5 kN
Auslegerlänge 110 mm
zur Befestigung an MW-Wänden
oder Deckenstielen
incl. Befestigungsmaterial
liefern und montieren.
Menge: 10,000 St

**1.3.4 U-Stiel 200mm**
U-Stiel 200mm
für Verlängerung des U-Hängestiels
zur Montage von Wandauslegern,
mit Langlöchern 30 mm,
Stiellänge: 200 mm
U-Profil der Abmessungen 50 x 50 mm,
sendzimirverzinkt nach DIN / EN 10-142,
Materialstärke: 2,5 mm,
inklusive U-Stielverbinder,
mit allen Verbindungs- und Befestigungsmaterial
liefern und an Hängestiel montieren
Menge: 10,000 St

**1.3.5 Gewindestab M12**
Gewindestab M12
zum Abhängen von Tragkonstruktionen an
Betondecken,
Material: Stahl, verzinkt
Gewinde M12 / Ø12 mm
Länge: 1,0 m
inkl. aller Befestigungs- und Zubehörmaterialien
sowie 1 Brandschutz-Dübel und 1 Deckenbügel
liefern und an Betondecke montieren
Menge: 5,000 St

**1.3.6 Kunststoffpanzerrohr, starr, Ø 16**
Kunststoffpanzerrohr, starr, Ø 16
Starr, PVC-U;
für mittlere Druckbeanspruchung (750N/5cm)
mit einseitig angeformter Muffe
temperaturbeständig von -5 bis +60°C;
nach DIN EN 50086-1 / 50086-2-1; VDE 0605;
Klassifizierung 3321;
auf Putz mit nötigem Befestigungsmaterial
in Teillängen liefern und verlegen
Menge: 50,000 m

**1.3.7 Kunststoffpanzerrohr, starr, Ø 20**
Kunststoffpanzerrohr, starr, Ø 20
Starr, PVC-U;
für mittlere Druckbeanspruchung (750N/5cm)
mit einseitig angeformter Muffe
temperaturbeständig von -5 bis +60°C;
nach DIN EN 50086-1 / 50086-2-1; VDE 0605;
Klassifizierung 3321;
auf Putz mit nötigem Befestigungsmaterial
in Teillängen liefern und verlegen
Menge: 50,000 m

**1.3.8 Kunststoffpanzerrohr, starr, Ø 32**
Kunststoffpanzerrohr, starr, Ø 32
Starr, PVC-U;
für mittlere Druckbeanspruchung (750N/5cm)
mit einseitig angeformter Muffe
temperaturbeständig von -5 bis +60°C;
nach DIN EN 50086-1 / 50086-2-1; VDE 0605;
Klassifizierung 3321;
auf Putz mit nötigem Befestigungsmaterial
in Teillängen liefern und verlegen
Menge: 30,000 m

**1.3.9 Kunststoffpanzerrohr, starr, Ø 50**
Kunststoffpanzerrohr, starr, Ø 50
Starr, PVC-U;
für mittlere Druckbeanspruchung (750N/5cm)
mit einseitig angeformter Muffe
temperaturbeständig von -5 bis +60°C;
nach DIN EN 50086-1 / 50086-2-1; VDE 0605;
Klassifizierung 3321;
auf Putz mit nötigem Befestigungsmaterial
in Teillängen liefern und verlegen
Menge: 15,000 m

**1.3.10 Kunststoffr. flexibel EN 32, mittlere Druckb. mittlere Druckbeanspruchung aus PVC-U mit Mantel, korrosionsfest, in vorhandenen Mauerschlitz u.P., Fußboden oder Beton**
Kunststoffrohr EN 32, flexibel
mittlere Druckbeanspruchung
aus PVC-U mit Mantel,
DIN EN 50086-1/50086-2-2, VDE 0605,
Klassifitierung 3321,
Temperaturbeständigkeit von -5 bis +60°C;
selbstverlöschend, korrosionsfest,
in vorhandenen Mauerschlitz u.P
in Teillängen und mit eingelegtem Zugdraht
liefern und verlegen
Menge: 180,000 m

**1.3.11 Trägerklammer mit Innengewinde M6 für individuelle Montagelösungen. Befestigung an Stahträgern durch Aufschlagen,**
Trägerklammer mit Innengewinde M6 für individuelle
Montagelösungen. Befestigung an Stahträgern durch
Aufschlagen,
zur Montage von AP-Installationsgeräten oder
Rohrschellen an Doppel-T-Trägern
liefern und anbauen
Menge: 90,000 St

**1.3.12 Leitungsführungskanal aus PVC LF 30x45mm verkehrsweiß**
Menge: 10,000 m

**1.3.13 Leitungsführungskanal aus PVC LF 20x35mm verkehrsweiß**
Menge: 15,000 m

**1.3.14 Sammelhalter für bis 10 Leitungen**
Sammelhalter für bis 10 Leitungen
(z.B. NYM-J 3x1,5mm²)
Material: Polypropylen, halogenfrei,
inkl. Befestigungsmaterial an Holzkonstruktionen
liefern und montieren
Menge: 180,000 St

**1.3.15 Sammelhalter für bis 15 Leitungen**
Sammelhalter für bis 15 Leitungen
(z.B. NYM-J 3x1,5mm²)
Material: Polypropylen, halogenfrei,
inkl. Befestigungsmaterial an Holzkonstruktionen
liefern und montieren
Menge: 30,000 St

**1.3.16 Fixierung der Kabel auf einer Breite von 10cm**
Fixierung der Kabel auf einer Breite von 10cm
Auf dem Rohfußboden parallel verlegte Kabel und
Leerrohre bis zu einer Gesamtbreite von 10 cm
mittels Lochband und 2 Schrauben/Dübel so auf
dem Rohfußboden fixieren, dass sich die Kabel nicht
kreuzen und nicht übereinander liegen.
(inkl. Lieferung von Lochband und Befestigungsmaterial)
Menge: 15,000 St

**1.3.17 Fixierung der Kabel auf einer Breite von 20cm**
Fixierung der Kabel auf einer Breite von 20cm
Auf dem Rohfußboden parallel verlegte Kabel und
Leerrohre bis zu einer Gesamtbreite von 20 cm
mittels Lochband und 3 Schrauben/Dübel so auf
dem Rohfußboden fixieren, dass sich die Kabel nicht
kreuzen und nicht übereinander liegen.
(inkl. Lieferung von Lochband und Befestigungsmaterial)
Menge: 15,000 St

#### 1.4 KG444 NS-Installationsanlagen - Kabel und Leitungen

**1.4.1 Kabel NAYY-J 4x50mm²**
Kabel NAYY-J 4x50mm²
nach DIN VDE 0271,
Anzahl der Leiter: 4
Aderquerschnitt: 50 mm²
liefern und auf vorhandene Pritschen,
Wannen oder auf Kabelleitern verlegen.
Menge: 10,000 m

**1.4.2 Kabel NYY-J 5x10mm²**
Kabel NYY-J 5x10mm²
nach DIN VDE 0271,
Anzahl der Leiter: 5
Aderquerschnitt: 10 mm²
liefern und auf vorhandene Pritschen,
Wannen oder auf Kabelleitern verlegen.
Menge: 60,000 m

**1.4.3 Kabel NYY-J 5x6mm²**
Kabel NYY-J 5x6mm²
nach DIN VDE 0271,
Anzahl der Leiter: 5
Aderquerschnitt: 6 mm²
liefern und auf vorhandene Pritschen,
Wannen oder auf Kabelleitern verlegen.
Menge: 40,000 m

**1.4.4 PVC-Mantelleitung NYM-J 5x10mm²**
PVC-Mantelleitung NYM-J 5x10mm²
nach DIN VDE 0250,
in Teillängen liefern und auf Kabeltrassen
oder auf Steigeleitern verlegen
Menge: 15,000 m

**1.4.5 PVC-Mantelleitung NYM-J 5 x 6 mm²**
PVC-Mantelleitung NYM-J 5 x 6 mm²
Installationsleitung DIN VDE 0250-204 NYM-J
5 x 6, Cu-Zahl 288,
im Mauerschlitz, in Trockenbauwände,
auf Rohfußboden oder in Sammelhalter
liefern und verlegen.
Menge: 25,000 m

**1.4.6 PVC-Mantelleitung NYM-J 5 x 4 mm²**
PVC-Mantelleitung NYM-J 5 x 4 mm²
Installationsleitung DIN VDE 0250-204 NYM-J
5 x 4, Cu-Zahl 192, im Mauerschlitz,
vorhandene Kabelleiter oder -rinnen
oder in offene Kanäle
liefern und verlegen.
Menge: 40,000 m

**1.4.7 PVC-Mantelleitung NYM-J 5x2,5 mm²**
PVC-Mantelleitung NYM-J 5x2,5 mm²
Installationsleitung DIN VDE 0250-204
NYM-J 5 x 2,5, Cu-Zahl 120,
im Mauerschlitz, in Trockenbauwände,
auf Rohfußboden oder in Sammelhalter
liefern und verlegen.
Menge: 110,000 m

**1.4.8 PVC-Mantelleitung NYM-J 5x1,5 mm²**
PVC-Mantelleitung NYM-J 5x1,5 mm²
Installationsleitung DIN VDE 0250-204
NYM-J 5 x 1,5, Cu-Zahl 72,
im Mauerschlitz, in Trockenbauwände,
auf Rohfußboden oder in Sammelhalter
liefern und verlegen.
Menge: 350,000 m

**1.4.9 PVC-Mantelleitung NYM-J 3x2,5 mm²**
PVC-Mantelleitung NYM-J 3x2,5mm²
Menge: 720,000 m

**1.4.10 PVC-Mantelleitung NYM-J 3x1,5 mm²**
PVC-Mantelleitung NYM-J 3x1,5 mm²
Installationsleitung DIN VDE 0250-204
NYM-J 3 x 2,5, Cu-Zahl 72,
im Mauerschlitz, in Trockenbauwände,
auf Rohfußboden oder in Sammelhalter
liefern und verlegen.
Menge: 100,000 m

**1.4.11 Gummileitung HO7RN-F 5G2,5mm²**
Gummileitung HO7RN-F 5G2,5mm²
schwarz, nach DIN VDE 0282-4,
Cu-Zahl 120,
für die Verwendung im Freien und Innenräumen,
in Teillängen liefern und auf vorhandene Trassen
bzw. in Leitungsführungskanäle verlegen
Menge: 30,000 m

**1.4.12 Endverschluss Gummikabel 5x2,5mm²**
Endverschluss Gummikabel 5x2,5mm²

Gummileitung 5x2,5mm²
absetzen, einführen und nach Klemmplan anschließen mit
notwendigen Adernendhülsen einschließlich
Adermarkierung
Menge: 10,000 St

**1.4.13 Fermelde-Installationskabel, 2x2x0,6**
Fermelde-Installationskabel, 2x2x0,6
nach VDE 0815 mit statischem Schirm
und Lagenverseilung,
J-Y(St)Y 2x2x0,6mm
PVC-Mantel grau,
in Leerrohr
liefern und verlegen.
(Windwächterverkabelung)
Menge: 30,000 m

**1.4.14 Anschließen bis max. 5x16 mm²**
Anschließen bis max. 5x16 mm²
Kabel oder Leitung
5x6 bis 5x16 mm²
absetzen, endverlegen und
anschließen,
einschl. Stromkreiskennzeichnung/
dauerhaft.
Menge: 6,000 St

**1.4.15 Anschließen bis max. 5x4 mm²**
Anschließen bis max. 5x4 mm²
Kabel oder Leitung
5x0,75 bis 5x4 mm²
absetzen, endverlegen und
anschließen,
einschl. Stromkreiskennzeichnung/
dauerhaft.
Menge: 4,000 St

**1.4.16 Anschließen bis max. 3x6 mm²**
Anschließen bis max. 3x6 mm²
Kabel oder Leitung
3x1,5 bis 3x6 mm²
absetzen, endverlegen und
anschließen,
einschl. Stromkreiskennzeichnung/
dauerhaft.
Menge: 15,000 St

**1.4.17 Endverschluß 2x2x0,6**
Endverschluß 2x2x0,6
FM-Kabel J-Y(St)Y 2x2x0,6 mm
absetzen, einführen und nach Klemmenplan
auflegen
Menge: 2,000 St

**1.4.18 Anschliessen von Kabeln oder Leitungen**
Anschliessen von Kabeln oder Leitungen
Querschnitt bis 5 x 16 mm².
Einschl. der erforderlichen Kabelschuhe und
Pg-Verschraubungen.
Menge: 5,000 St

**1.4.19 Anschliessen von Kabeln oder Leitungen**
Anschliessen von Kabeln oder Leitungen
Querschnitt bis 5 x 2,5 mm².
Einschl. der erforderlichen Kabelschuhe und
Pg-Verschraubungen.
Menge: 7,000 St

**1.4.20 Kabelverbindungsmuffe für NYM-J 3x15-5x2,5mm²**
Kabelverbindungsmuffe für NYM-J 3x15-5x2,5mm²
zur fachgerechten Verbindung von Installations- und
Mantelleitungen (z. B. Typ NYM-J).
Geeignet für Leitungsquerschnitte von 3×1,5 mm² bis
einschließlich 5×2,5 mm,
einschl. Pressverbinder,
liefern und montieren
Menge: 15,000 St

**1.4.21 Kabelverbindungsmuffe für NYM-J 5x10mm²**
Kabelverbindungsmuffe für NYM-J 5x10mm²
zur fachgerechten Verbindung von Installations- und
Mantelleitungen (z. B. Typ NYM-J).
Geeignet für Leitungsquerschnitte bis 5x10mm²,
einschl. Pressverbinder,
liefern und montieren
Menge: 5,000 St

**1.4.22 Gießharz-Verbindungsmuffe für NAYY-J 4x50 Liefern und fachgerechtes Montieren einer Gießharz-Verbindungsmuffe 0,6/1 kV für 4-adrige Kunststoffkabel N(A)YY, geeignet für Erdreich, Freiluft und Innenräume. Komplettgarnitur inklusive transparentem Muffengehäuse, Gießharz (z. B. PUR), Dichtungsmaterial und Montagezubehör.**
Gießharz-Verbindungsmuffe für NAYY-J 4x50
Liefern und fachgerechtes Montieren einer
Gießharz-Verbindungsmuffe 0,6/1 kV für 4-adrige
Kunststoffkabel N(A)YY, geeignet für Erdreich, Freiluft
und Innenräume. Komplettgarnitur inklusive
transparentem Muffengehäuse, Gießharz (z. B. PUR),
Dichtungsmaterial und Montagezubehör.
Mit Pressverbindern für Aluminiumleiter.
Menge: 2,000 St

#### 1.5 KG444 NS-Installationsanlagen - Inst.-Geräte

*Hinweis*
Behinderten-WC-Rufanlage

**1.5.1 Lichtrufanlage als Kompaktset**
Lichtrufanlage als Kompaktset
nach DIN VDE 0834
Die Anlage besteht aus nachfolgenden
Einzelteilen:
1 Stück  Installationstaster als Zugtaster einschl. 2m
Perlonschnur mit rotem Griff, in Aufputzausführung,
tropfwassergeschützt, mit Gehäuse, mit eingebauter
Beruhigungslampe,
1 Stück Installationstaster als Abstelltaster, mit
Tipptaste grün in Aufputzausführung, mit
Erinnerungslampe grün,
1 Stück Elektronikmodul mit integrierter
Zimmersignalleuchte, mit Soffittenlampen und
Anlagenelektronik,
1 Stück USV-Netzteil 24 V DC
(zum Einbau in Unterverteilung)
mit Sicherungen F2A für die Niederspannungsversorgung
der Anlage,
- Eingangsspannung 230V AC/ 50Hz
- Ausgangsspannung  24V DC/ 0,5 A / 50Hz
- Ladestrom 0,5 A, 27 V DC
- Schutzfunktionen: Überstrom + Unterspannung +
  thermischer Schutz + Einschaltüberspannung
- zum Aufbau auf Hutschiene (6 TE)
liefern, montieren und betriebsfertig anschließen.
(Abdeckungen passend zum angebotenen
Installationsprogramm)
Menge: 1,000 St

**1.5.2 Batteriemodul (ohne Netzteil), 24 VDC / 800 mAh**
Batteriemodul (ohne Netzteil), 24 VDC / 800 mAh
(zum Einbau in Unterverteilung)
mit Sicherungen F2A für die Niederspannungsversorgung
der Anlage,
- Nennspannung 24 V / 0,8 Ah
- Autonomie  24 h
- Ladestrom 2,4 A
- Schutzfunktionen: Sicherung
- zum Aufbau auf Hutschiene (6 TE)
liefern, montieren und betriebsfertig anschließen.
Menge: 1,000 St

**1.5.3 Inbetriebnahme der Notrufanlage**
Inbetriebnahme der Notrufanlage
einschließlich anwenderbezogener
Programmierung und Funktionsprobe,
einschließlich:
Einweisung des Nutzers mit Erstellung und
Übergabe des Einweisungsprotokolls an den
Bauherrn.
Vor der Inbetriebnahme der Notrufanlagen ist eine
Kontrolle der Installation vorzunehmen. Bei der
Inbetriebsetzung müssen alle Bestandteile der Anlage
erfasst werden. Es ist eine vollständige
Funktionsprüfung durchzuführen.
Menge: 1,000 St

*Hinweis*
Fabrikatsangabe Schalter- und Steckdosenprogramme

Die inhaltlich in den einzelnen Positionen und
Beschreibungen vorhandenen Fabrikatangaben (Siemens,
UGA Systemtechnik, Heckert Solar, SMA, Busch-Jaeger,
u.a.) stellen nur Referenzprodukte dar und erfüllen
beispielhaft die geforderten technischen und
qualitativen Spezifikationen. Es handelt sich um kein
Leitfabrikat, sondern dient ausschließlich der
Erleichterung der Angebotsabgabe. An den betreffenden
Stellen '...' sind die Angaben (z.B. Fabrikat/Typ,
u.a.) zwingend einzutragen, da diese Positionen sonst
nicht ausreichend bewertet werden können.

Es ist ein einheitliches Schalter- und
Steckdosenprogramm eines Herstellers zu verwenden:

Schalterprogramm IP 20:

Fabrikat: Busch-Jaeger
Serie: Future-linear
(Rahmen kombinierbar mit baugleichen Einsätzen der
Serie "Future-linear")
Farbe: studioweiß
oder Kombinationen aus der Farbpalette des
Schalterprogrammes nach Bemusterung.

oder gleichwertig

Fabrikat geboten:
'........................................'
Serie geboten:
'........................................'

-------------------------------------------------------
---------------------------------------------

Schalterprogramm IP 44 (Feuchtraum):

Fabrikat: Busch-Jaeger
Serie: Ocean
Farbe: weiß

oder gleichwertig

Fabrikat geboten:
'........................................'
Serie geboten:
'........................................'

-------------------------------------------------------
---------------------------------------------

**1.5.4 Hohlraum Schalterdose luftdicht**
Hohlraum Schalterdose luftdicht
Hohlraum Gerätedose / Geräteverbindungsdose,
luftdicht mit Dichtungsmembran liefern und in
Hohlraumwand (Trockenbau oder Holzwerkstoff) einbauen,
einschließlich aller
notwendigen Bohr-, Fräs- und Klemmarbeiten
Menge: 45,000 St

**1.5.5 UP-Dose Beton/Mauerwerk**
UP-Dose Beton/Mauerwerk

Schalterdose bzw. Schalterabzweigdose
Einbautiefe max. 40/60mm tief liefern und in Beton
oder Mauerwerk einsetzen
inkl. aller Klemmarbeiten
Menge: 5,000 St

**1.5.6 Montagerüstung für Montagearbeiten im Innenbereich**
Montagerüstung für Montagearbeiten im Innenbereich
für Deckenhöhen bis ca. 3,50 m
u.a. für
- Kabelverlege-/Trassierungsarbeiten an Decken
- Montage von Leuchten

Rollrüstung liefern, im Erdgeschoss
auf-u. abbauen (4x umsetzen),
für eine Bauzeit von ca. 3 Wochen vorhalten und
inkl. Demontage/Abtransport.
Menge: 1,000 St

**1.5.7 Präsenzmelder flex, Universal Sensor Passiv-Infrarot studioweiß matt IP20**
Präsenzmelder flex, Universal Sensor Passiv-Infrarot
studioweiß matt IP20
Präsenzmeldersensor mit Mischlichtmessung.
Zum helligkeits- und bewegungsabhängigem Schalten von
Beleuchtungen.
Zur Konstantlichtregelung in Kombination mit
Dimmer-Einsatz.
Zur Heizung-/Klima-/Lüftungsregelung in Kombination mit
Serieneinsatz.
Erfassungsbereich (bei 3 m Montagehöhe): kreisförmig:
Sitzende Personen: bis zu Ø 10 m, gehende Personen: bis
zu Ø 12 m.
Erweiterung des Erfassungsbereiches durch
Hauptstelle-/Nebenstelle Kombinationen. Aufbauhöhe: 35
mm.
Für halb- und vollautomatischen Betrieb. Zusätzliche
Ein-/Ausschaltmöglichkeit über Tastereingang.
Mit Dauerlicht-/Dauer-Aus-Funktion (8 Std), IR
Handsender erforderlich.
Mit Teach-In Funktion der Helligkeitsschaltschwelle, IR
Handsender erforderlich.
Mit helligkeitsunabhängigem Testbetrieb zur Auswertung
des Erfassungsbereiches. Mit Erfassungsanzeige im
Testbetrieb.
Fernbedienbar über IR-Handsender. Einstellelemente
frontseitig zugänglich. Überwachungsdichte: 72 Sektoren
mit 640 Schaltsegmenten.
Ausschaltverzögerung: ca. 1 Min. - 30 Min. oder
Kurzzeitimpuls 1s einstellbar.
Kompatibel mit allen UP-Einsätzen mit
Systemschnittstelle. Für Unterputz-Relais-Einsatz. Für
Serien-Relais-Einsatz.
Für elektronischen Unterputz Schaltkontakt.
Für LED-Tastdimmer-Einsatz.
Für Unterputz-Nebenstellen-Einsatz.
Farbe: studioweiß matt
Schutzart: IP20
Montageart: Unterputzmontage

Fabrikat:  Busch-Jaeger
Typ:  64753-24

oder gleichwertig
angebotenes Fabrikat:
.........................................

Typ:  .........................................

liefern, montieren und anschließen einschl.
nutzerspezifischer Einstellung
Menge: 3,000 St

**1.5.8 Präsenzmelder - Relaiseinsatz**
Präsenzmelder - Relaiseinsatz
Relais-Einsatz flex 1-fach
3-Leiter-Anschlusstechnik.
Zum Schalten von Beleuchtungsanlagen.
Betrieb in Wechselschaltungen über Taster-Nebenstelle
möglich.
Bedienung auch über konventionelle Taster möglich.
Ohne Bedienelement.
Für 1-fach und 2-fach Bedienelemente mit oder ohne
Funk-Schnittstelle.
Für Komfortschalter Bedienelement.
Für Bewegungs- und Präsenzmelder Sensoren mit oder ohne
Funk-Schnittstelle. Kombinierbar mit
Nebenstellen-Einsatz.

Bemessungsspannung: 230 V AC
Bemessungsstrom: 10 A
Montageart: Unterputzmontage

Fabrikat:  Busch-Jaeger
Typ:  64811 U

oder gleichwertig
angebotenes Fabrikat:
.........................................

Typ:  .........................................

liefern, montieren und anschließen einschl.
nutzerspezifischer Einstellung
Menge: 3,000 St

**1.5.9 Präsenzmelder - Nebenstellen-Einsatz**
Präsenzmelder - Nebenstellen-Einsatz
3-Leiter-Anschlusstechnik.
Zur Erweiterung von Komfortschalter-, Bewegungsmelder-
oder Präsenzmelderinstallationen.
Zur Gruppensteuerung von UP-Einsätzen via
Nebenstellenkommunikation.
Betrieb in Wechselschaltungen über Taster-Nebenstelle
möglich.
Ohne Bedienelement.
Für 1-fach und 2-fach Bedienelemente mit oder ohne
Funk-Schnittstelle.
Für Komfortschalter Bedienelement.
Für Bewegungs- und Präsenzmelder Sensoren mit oder ohne
Funk-Schnittstelle.
Kombinierbar mit allen UP-Einsätzen mit
Systemschnittstelle.

Bemessungsspannung: 230 V AC
Montageart: Unterputzmontage

Fabrikat:  Busch-Jaeger
Typ:  64891 U

oder gleichwertig
angebotenes Fabrikat:
.........................................

Typ:  .........................................

liefern, montieren und anschließen einschl.
nutzerspezifischer Einstellung
Menge: 1,000 St

**1.5.10 Präsenzmelder Aufputz-Gehäuse**
Präsenzmelder Aufputz-Gehäuse
Zur Montage eines UP-Einsatzes in Kombination mit einem
Präsenzmelder. Für Präsenzmelder Sensoren. Für
Relais-Einsatz. Für elektronischen Unterputz
Schaltkontakt. Für Nebenstellen-Einsatz.

Farbe: studioweiß matt
Schutzart: IP20
Montageart: Aufputzmontage

Fabrikat:  Busch-Jaeger
Typ:  6883-24

oder gleichwertig
angebotenes Fabrikat:
.........................................

Typ:  .........................................

liefern, montieren und anschließen einschl.
nutzerspezifischer Einstellung
Menge: 4,000 St

**1.5.11 Schalter Aus / Wechsel, UP**
Schalter Aus / Wechsel, UP
in Unterputzausführung,
nach VDE 0632,
10A, 250V AC,
komplett mit Wippe
liefern, montieren und anschließen
Menge: 3,000 St

**1.5.12 Serienschalter, UP**
Serienschalter, UP
Serienschalter in Unterputzausführung,
nach VDE 0632,
10A, 250V AC,
komplett mit Wippe
liefern, montieren und anschließen
Menge: 2,000 St

**1.5.13 Kontrollschalter allpolig, UP**
Kontrollschalter allpolig, UP
Ausschalter allpolig
in Unterputzausführung,
nach VDE 0632,
10A, 400V AC,
beleuchtet mit Glimmlampe 1,5mA,
komplett mit Kontrollwippe
liefern, montieren und anschließen
Menge: 1,000 St

**1.5.14 Jalousieschalter 1-polig (Schließer)**
Jalousieschalter 1-polig (Schließer)
mit Umkehrsperre, in Unterputzausführung,
nach VDE 0632, 10A, 250V AC,
Fabrikat/Typ: BuschJaeger/ Future Linear
Farbe: studioweiß
komplett mit Wippe liefern, montieren
und anschließen.
Menge: 4,000 St

**1.5.15 Elektronischer Raumtemperaturregler-Einsatz**
Elektronischer Raumtemperaturregler-Einsatz
mit Wechselkontakt
Der Wechselkontakt ist potentialgebunden
Schaltkontakt wechselt, wenn die eigenstellte
Temperatur erreicht ist
Nennstrom für den Öffnerkontakt 10A
Nennstrom für den Schließerkontakt 5A
einschl. Zwischenring
von 55x55mm auf 63x63xmm

liefern, montieren und betriebsfertig anschließen
Menge: 4,000 St

**1.5.16 Anschlussmodul für Heizkreisverteiler Fußbodenheizung**
Anschlussmodul für Heizkreisverteiler Fußbodenheizung
Anschlussmodul AM-6 Basicline 230 V
Ausführung: Anschlusseinheit für Verschaltung bis 6
Raumthermostate
Einsatz: Raumthermostat Basicline H u. T
Verwendung: Roth Flächenheiz- u. Kühlsysteme
Montage: Verteilerschr. Hutschiene oder
Verteilerschrankrückwand verschr.
Anschluss (V): 230
Stellantriebe max. (Stück): 16
Raumthermostate max. (Stück): 6
Ausstattung:
- Pumpenausgang f. Pumpensteuerung
- Absenkeingang zur Weiterschaltung eines Absenksignals
- Gehäuse m. normgerechter Zugentlastung

liefern, montieren und betriebsfertig anschließen
Menge: 1,000 St

**1.5.17 Reinigungssteckdose, Objektsteckdose**
Reinigungssteckdose, Objektsteckdose
in UP-Ausführung,
Abdeckung mit Steckanschluss, Tragring anschraubbar,
Zentralscheibe mit Ausszugsmechanik,
1-fach
2-polig, 16A, 250 V~
Anschlussklemmen nach VDE 0620 als Verbindungsklemmen
für Leiter bis 2,5mm² und berührungssicher auch
ohne Abdeckung nach VDE DIN 57470
mit Schrauben und Krallen
liefern, montieren und anschließen
Menge: 5,000 St

**1.5.18 SCHUKO®/USB-Steckdose, USB-A+C.**
SCHUKO®/USB-Steckdose, USB-A+C.
Zum Anschließen von elektrischen Verbrauchern. 2-polig
(2 P + E) Mit Steckanschluss.
Ausstattung: 1x USB-A und 1x USB-C
Der USB-Anschluss dient zum Laden und Versorgen mobiler
Endgeräte über USB-Kabel.

Mit elektronischem Kurzschlussschutz.
Mit elektronischem Überlastschutz
Mit Safety+,
Keine Datenübertragung möglich.
Montage in tiefe UP Dosen nach DIN 49073 erforderlich.

USB-A-Ausgang - Unterstützung der folgenden
Ladeprotokoll:
Apple MFi mit 2,4 A, BC 1.2 DCP mit 1,5 A.

USB-C-Ausgang - Unterstützung der folgenden
Ladeprotokolle:
USB PD (Power Delivery) mit 5 V / 3 A, Apple MFi mit
2,4 A, BC 1.2
DCP mit 1,5 A

USB-Buchsenbelegung: Eine Buchse Typ A belegt:
Nennstrom: 2,4 A
Lastart: beide Buchsen belegt, jeweils: Nennstrom: 1,5
A;

Schalterdesign: 63x63, future® linear,
Farbe: studioweiß
Schutzart: IP20
mit Schrauben und Krallen
liefern, montieren und anschließen
Menge: 2,000 St

**1.5.19 SCHUKO-Steckdose 16A,**
SCHUKO-Steckdose 16A,
in UP-Ausführung,
1-fach,
2-polig, 250 V AC,
Anschlußklemmen als Verbindungsklemmen
nach VDE 0620
für Leiter bis 2,5mm² und berührungssicher auch
ohne Abdeckung nach VDE DIN 57470
mit Schrauben und Krallen
liefern, montieren und anschließen
Menge: 30,000 St

**1.5.20 Rahmen einfach**
Rahmen einfach

liefern, montieren und anschließen
Menge: 13,000 St

**1.5.21 Rahmen zweifach**
Rahmen zweifach

liefern, montieren und anschließen
Menge: 10,000 St

**1.5.22 Rahmen dreifach**
Rahmen dreifach

liefern, montieren und anschließen
Menge: 2,000 St

**1.5.23 AP-Gehäuse einfach**
AP-Gehäuse einfach

liefern, montieren und anschließen
Menge: 3,000 St

**1.5.24 AP-Gehäuse zweifach**
AP-Gehäuse zweifach

liefern, montieren und anschließen
Menge: 2,000 St

**1.5.25 CEE-Steckvorrichtung 5-polig / 16A**
CEE-Steckvorrichtung  5-polig / 16A
nach DIN VDE 0623, EN 60309-2,
Nennspannung 400 V AC
Schutzgrad IP44,
als Einbausteckdose,
inkl. Beschriftungsfeld
liefern, montieren und anschließen
Menge: 2,000 St

**1.5.26 Blind-Abdeckung mit Tragring**
Blind-Abdeckung mit Tragring
(Schraubbefestigung)
liefern und montieren
Menge: 5,000 St

**1.5.27 Energiewürfel mit 4 x Schutzkontakt-Steckdose**
Energiewürfel mit 4 x Schutzkontakt-Steckdose
zur freien Positionierung im Raum für eine flexible
Versorgung von Arbeitsflächen, Maschinen in der
Industrie und in Handwerksbetrieben für Strom- und
Datentechnik.
Bestückt mit 4 Schutzkontaktsteckdosen,
mit Aufhängeöse und Griffhaken,
zur Befestigung an der Decke.
Geprüft nach DIN EN 50085-1.
Werkstoff: Polyamid
Farbe: graphitschwarz; RAL 9011
Breite: 140 mm
Höhe: 247 mm
Tiefe: 150 mm
Schutzart: IP20

liefern montieren und anschließen
Menge: 5,000 St

**1.5.28 Knotenkette aus Stahl, Max. Zugkraft: 800 N**
Knotenkette aus Stahl, Max. Zugkraft: 800 N
unterkupfert und vernickelt nach DIN 5686
in Teillängen liefern und am Energiewürfel
montieren
Menge: 12,000 m

**1.5.29 SCHUKO-Steckdose 16A,einfach, IP44**
SCHUKO-Steckdose 16A,einfach, IP44
1fach-Steckdose mit Schutzkontakt VDE 0620
in Aufputzausführung, mit Gehäuse
spritzwassergeschützt IP 44,
2polig 16 A, 250 V AC,
mit Beschriftungsfeld
liefern, montieren, beschriften
und anschließen.
Menge: 4,000 St

**1.5.30 SCHUKO-Steckdose 2fach, 16A,**
SCHUKO-Steckdose 2fach, 16A,
2fach-Steckdose mit Schutzkontakt VDE 0620
in Aufputzausführung, mit Gehäuse
spritzwassergeschützt IP 44,
2polig 16 A, 250 V AC,
mit Beschriftungsfeldern
liefern, montieren, beschriften
und anschließen.
Menge: 3,000 St

**1.5.31 Aus-/Wechselschalter a.P. IP44**
Aus-/Wechselschalter AP / IP 44
Installationsschalter VDE 0632 mit
Beschriftungsfeld und beleuchtet,
als Flächenschalter in Aufputzausführung,
mit Gehäuse spritzwassergeschützt, IP 44
als  Wechselschalter oder Ausschalter
10 A, 250 V AC
inkl. LED-Leuchtsofitte,
mit Schrauben befestigen,
liefern, montieren, beschriften und
anschließen.
Menge: 1,000 St

**1.5.32 Abzweigkasten 5x2,5 mm²**
Abzweigkasten 5x2,5 mm²
mit Deckel mit Schrauben,
aus Duroplast, Schutzgrad IP44
mit Wago-Klemmen zum Verbinden
von bis zu 6 Leitungen bis 5x2,5 mm²
liefern und montieren.
Menge: 20,000 St

**1.5.33 Abzweigkasten 5x6 mm²**
Abzweigkasten 5x6 mm²
mit Deckel mit Schrauben,
aus Duroplast,
Schutzgrad IP54
Bemessungspannung: 690 V AC
mit Klemmleiste zum Verbinden
von mind. 3 Leitungen bis 5x6 mm²
liefern und montieren.
Menge: 6,000 St

*Hinweis*
Überspannngsschutz HLS

**1.5.34 Überspannungsschutzgerät**
Überspannungsschutzgerät
TTC-6P-3-APL-24DC-UT-I
Überspannungsschutz, bestehend aus Schutzstecker und
Basiselement, mit integrierter Statusaneige,
für einen 3-adrigen Signalkreis. Für
HF-Anwendungen. Schutzschaltung ausschließlich mit
Gasableitern.
Tragschienenmontables Gerät mit
individueller Beschriftungsfläche an der Front.
Innere Schutzschaltung und QR-Code mit Link zur
Online-Dokumentation an der Produktseite
abgebildet.
Integrierte Abtrennvorrichtung mit
optischer Statusanzeige ohne Hilfsenergie am Gerät und
Möglichkeit zur gemeinsamen Fernsignalisierung von bis
zu 50 Schutzgeräten. Schutzstecker sind durch
mechanische Kodierung gegen Fehlbestückung geschützt
und impedanzneutral, werkzeuglos steck- und ziehbar.
Schutzstecker sind ohne Unterbrechung des Signalkreises
mit dem CHECKMASTER 2 Testgerät
Testergebnisse sind dokumentierbar.
Menge: 3,000 St

**1.5.35 Kleinverteiler, IP65, 12PLE,**
Kleinverteiler, IP65, 12PLE,
UV-stabil, m. metr. Leitungseinführung
Installationskleinverteiler aus Polycarbonat
(UV-beständig), nach DIN EN 60670-24, nach DIN 43871.
Zum Einbau von Geräten bis 63 A nach Maßnorm DIN 43 880
mit 70 mm oder 85 mm Einbautiefe, Bemessungsspannung AC
400 V/50 Hz. Bestehend aus Kunststoffunterteil mit
Hutprofilschiene aus verzinktem Stahlblech, seitliche
Vorprägungen für Verbindungstüllen zur Verbindung von
zwei oder mehreren Verteilern nebeneinander. Oberteil
mit 46 mm Geräteschlitz. Klarsichttür frontbündig,
rechts oder links anschlagbar, plombierbar,
abschließbar, Verteiler anflanschbar.

Montage auf: Aufputz
Anzahl der Schienen: 1
Anzahl Reihen: 1
Anzahl Felder: 1
Anzahl Module: 12
Höhe: 302 mm
Breite: 310 mm
Tiefe: 151 mm
Anzahl Schranktüren: 1
Anzahl der Schlösser: 0
Werkstoff: Polycarbonat (PC)
Schutzklasse: Schutzklasse II
Stoßfestigkeit IK: IK08
IP-Klasse (Ingress Protection): IP65
Schließungstyp: Schnappverschluss
Ohne Schloss

liefern, montieren und betriebsfertig anschließen.
Menge: 3,000 St

**1.5.36 Kennzeichnung einer Verteilung, Resopalschild**
Kennzeichnung einer Verteilung, Resopalschild
z.B. Klemmverteiler, Installationsverteiler
die Bezeichnung hat mit Resopalschildern zu erfolgen,
weiße  Platine - schwarze Schrift
Maße: 25 x 100mm
liefern, beschriften und montieren
Menge: 3,000 St

#### 1.6 KG444 NS-Installationsanlagen - Bauleistungen

**1.6.1 Deckendurchbruch in Betondecke**
Deckendurchbruch in Betondecke
Durchmesser der Bohrung: 150 mm,
Deckenstärke ca.: 250mm
bauwerksschonend mit Diamantbohrgerät
erstellen,
der Bauschutt wird Eigentum des AN und ist
fachgerecht zu entsorgen.
Menge: 2,000 St

**1.6.2 Wanddurchbruch in Mauerwerk Ø100**
Wanddurchbruch in Mauerwerk Ø100
Durchmesser der Bohrung: 100 mm,
Wandstärke bis : 240mm
bauwerksschonend mit Diamantbohrgerät
erstellen,
der Bauschutt wird Eigentum des AN und ist
fachgerecht zu entsorgen.
Menge: 3,000 St

**1.6.3 Wanddurchbohrung in Mauerwerk Ø25**
Wanddurchbohrung in Mauerwerk Ø25
Durchmesser der Bohrung: 25 mm,
Wandstärke bis 240 mm
mit Durchbruchbohrer erstellen,
der Bauschutt wird Eigentum des AN und ist
fachgerecht zu entsorgen.
Menge: 4,000 St

**1.6.4 Schließen Wanddurchbruch in Mauerwerk**
Schließen Wanddurchbruch in Mauerwerk
Durchmesser der Bohrung: 100 mm,
Wandstärke bis 240 mm
nach Belegung zu bis 50% mit Kabel
beidseitig mit Mörtelputz verschließen.
Menge: 3,000 St

**1.6.5 Schließen Wanddurchbohrung in Mauerwerk Ø25**
Schließen Wanddurchbohrung in Mauerwerk
Durchmesser der Bohrung: 25 mm,
Wandstärke ca.: 240 mm
nach Belegung mit 1 Kabel
beidseitig mit Mörtelputz verschließen.
Menge: 4,000 St

**1.6.6 Lochkreisausschnitt für Schalterdose**
Lochkreisausschnitt für Schalterdose
Abmessungen: Ø 67mm
Stärke der Trockenbauwand: 20 mm
in Trockenbau (Holzwerkstoff) herstellen,
der Bauschutt wird Eigentum des AN und ist
fachgerecht zu entsorgen.
Menge: 53,000 St

**1.6.7 Bohrung in Holzbauwände bis Ø 25mm**
Bohrung in Holzbauwände bis Ø 25mm
Stärke der Wand: bis ca. 20 mm
in Trockenbau (Holzwerkstoff) herstellen,
der Bauschutt wird Eigentum des AN und ist
fachgerecht zu entsorgen.
Menge: 15,000 St

**1.6.8 Bohrung in Holzbauwände bis Ø 25mm**
Bohrung in Holzbauwände bis Ø 25mm
Stärke der Wand: bis ca. 200 mm
in Trockenbau (Holzwerkstoff) herstellen,
der Bauschutt wird Eigentum des AN und ist
fachgerecht zu entsorgen.
Menge: 10,000 St

#### 1.7 KG445 Beleuchtungsanlagen

*Hinweis*
Allgemeinbeleuchtung

**1.7.1 (1) Lichtkanalsystem, BAP, l=1.560 mm**
(1) Lichtkanalsystem, BAP,  l=1.560 mm
50 mm breit + 14 mm Randüberstand für den Einbau in
gesägte Deckenöffnungen.
Kanalelemente aus Aluminiumstrangpressprofil,
Kopfstücke aus Kunststoff (PMMA).
Konfiguration zur Deckeneinbaumontage, einschließlich
aller systemrelevanten Zubehöre wie
Installations-/Schwenkbügel, innenliegende
Durchgangsverdrahtung, Lichtbandkupplungen sowie
Kopfstücken an den Lichtbandenden. Rein direkt
strahlende Lichtverteilung.
Systemform: Gerade.
Gesamtlänge System: 1.560 mm. Die
ConVision®-Technologie vereint höchsten Sehkomfort und
lichttechnische Effizienz durch Vermeidung von Blendung
bei gleichzeitiger
Ermöglichung hoher Beleuchtungsstärken.
Die Lichtlenkung erfolgt dabei über abgestimmte Linsen
in Kombination mit kubischen
Abblendelementen.
LED-ConVision®-Technologie UGR < 19,
Ausstrahlungswinkel 60°.
Bildschirmarbeitsplatzgerecht gemäß EN 12464-1.
Bemessungslichtstrom (Gesamtsystem) : 4.830,
Direktanteil:
Bemessungslichtstrom von 3.000 lm pro Meter,
maximale Leuchten-Lichtausbeute 131 lm/W. Lichtfarbe
840 (CRI 80 4000 K),
ähnlichste Farbtemperatur (CCT) 4000 K,
allgemeiner Farbwiedergabeindex (CRI) Ra > 80.
Farborttoleranz (initial MacAdam) < 3 SDCM.
Mittlere Bemessungslebensdauer L90 (tq 25°C) = 50.000h,

mittlere Bemessungslebensdauer L80 (tq 25°C) = 70.000
h.
Die Lichtquelle ist entsprechend der
Ökodesign-Anforderungen (VO (EU)
2019/2020) austauschbar.
Mit elektronischem Betriebsgerät, digital dimmbar
(DALI).
Betriebsgerät gemäß DALI-2-Standard (EN 62386).
Das Betriebsgerät ist entsprechend der
Ökodesign-Anforderungen (VO (EU) 2019/2020)
austauschbar.
Der netzseitige Anschluss erfolgt
mittels 5-poliger Anschlussklemme bis 1,5 mm².
Leuchtenkörper aus Aluminiumstrangpressprofil,
Oberfläche lösungsmittelfrei
pulverbeschichtet. Farbe weiß (ähnlich RAL 9016).
Abblendkuben schwarz, mit feiner Oberflächenstruktur
(ähnlich RAL9005).
Schutzklasse I (DIN EN 60598-1),
Schutzart IP20 (DIN EN 60598-1).
Das Produkt erfüllt die grundlegenden Anforderungen der
anwendbaren EU-Richtlinien und des
Produktsicherheitsgesetzes und trägt die
CE-Kennzeichnung.

Einbauort: Erweiterung Gewächshaus

incl. Leuchtmittel, Anschluss- und Befestigungsmaterial
liefern, montieren und betriebsfertig anschliessen

Fabrikat:  TRILUX
Typ:  FINEA  Konfigurations-ID 9002626929
oder gleichwertiger Art

angebotenes
Fabrikat: '........................................'

Typ: '........................................'
Menge: 10,000 St

**1.7.2 (2) Lichtkanalsystem, opal, l=1.000 mm**
(2) Lichtkanalsystem, opal, l=1.000 mm
50 mm breit + 14 mm Randüberstand für den Einbau in
gesägte Deckenöffnungen.
Kanalelemente aus Aluminiumstrangpressprofil,
Kopfstücke aus Kunststoff (PMMA).
Konfiguration zur Deckeneinbaumontage, einschließlich
aller systemrelevanten Zubehöre wie
Installations-/Schwenkbügel, innenliegende
Durchgangsverdrahtung, Lichtbandkupplungen sowie
Kopfstücken an den Lichtbandenden.
Rein direkt strahlende Lichtverteilung.
Systemform: Gerade.
Gesamtlänge System: 1.000 mm.
Flächenbündiger, fein strukturierter, opaler
PMMA-Diffusor, homogen ausgeleuchtet.
Bemessungslichtstrom (Gesamtsystem) : 2.625 lm
Direktanteil: Bemessungslichtstrom von 2.500 lm pro
Meter, maximale Leuchten-Lichtausbeute 148 lm/W.
Lichtfarbe 840 (CRI 80 4000 K),
ähnlichste Farbtemperatur (CCT) 4000 K,
allgemeiner Farbwiedergabeindex (CRI) Ra > 80.
Farborttoleranz (initial MacAdam) < 3 SDCM.
Mittlere Bemessungslebensdauer L90 (tq 25°C) = 50.000
h, mittlere Bemessungslebensdauer L80 (tq 25°C) =
70.000 h. Die Lichtquelle
ist entsprechend der Ökodesign-Anforderungen (VO (EU)
2019/2020) austauschbar. Mit elektronischem
Betriebsgerät, digital dimmbar
(DALI). Betriebsgerät gemäß DALI-2-Standard (EN 62386).
Das Betriebsgerät ist entsprechend der
Ökodesign-Anforderungen (VO (EU)
2019/2020) austauschbar. Der netzseitige Anschluss
erfolgt mittels 5-poliger Anschlussklemme bis 1,5 mm².
Leuchtenkörper aus
Aluminiumstrangpressprofil, Oberfläche
lösungsmittelfrei pulverbeschichtet. Farbe weiß
(ähnlich RAL 9016). Schutzklasse I (DIN EN
60598-1), Schutzart IP20 (DIN EN 60598-1). Das Produkt
erfüllt die grundlegenden Anforderungen der anwendbaren
EU-Richtlinien und
des Produktsicherheitsgesetzes und trägt die
CE-Kennzeichnung.

Einbauort: Foyer

incl. Leuchtmittel, Anschluss- und Befestigungsmaterial
liefern, montieren und betriebsfertig anschliessen

Fabrikat:  TRILUX
Typ:  FINEA Konfigurations-ID 9002494015
oder gleichwertiger Art

angebotenes
Fabrikat: '........................................'

Typ: '........................................'
Menge: 4,000 St

**1.7.3 (3) quadratisches Downlight**
(3) quadratisches Downlight
für Ein- und Anbaumontage geeignet.
Gehäuse aus UV-beständigem Polycarbonat.
Thermomanagement mittels Kühlkörper aus Aluminium.
Diffusor Kunststoff klar mit opaler Reflektorfolie.
Seitliche Lichteinkopplung für homogene
Leuchtdichteverteilung.
MultiColour: Mit rückseitigem Schaltelement
Farbtemperatur 3000 K oder 4000 K individuell
einstellbar. Werkseitig 4000 K eingestellt.
MultiLumen: Einstellbarkeit des Leuchtenlichtstroms in
3 Stufen. Werkseitig höchster Leuchtenlichtstrom
eingestellt.
MultiCutOut: mit verstellbarer Federbefestigung sind
verschiedene Deckenausschnitte individuell einstellbar.

Geeignet für Deckenausschnitte von Ø >120 bis 260 mm.
Für Deckeneinbaumontage und für Anbaumontage an Decke
und Wand geeignet. Für Durchgangsverdrahtung geeignet.
Betriebsgerät integriert.
Farbe: weiß
Länge: 300 mm
Breite: 300 mm
Höhe: 25 mm
Einbaudurchmesser: 120-260 mm
Deckenstärke: 5-25 mm
Einbauhöhe: 82 mm
Einbauhöhe Leuchte: 25 mm
Gewicht: 780 g
Lichtquelle: LED
Sockel: ohne Sockel
Farbtemperatur: 3000K, 4000K
Farbwiedergabeindex: 80
Farbtoleranz (McAdam): 4 SDCM
Lebensdauer Lichtquelle: 40000 h (L70/B50)
Bemessungsleistung: 14 W - 22 W
Bemessungsleuchtenlichtstrom: 1650 lm - 2250 lm
Ausstrahlwinkel Down: 114°
Blendungsbewertungsindex RUG (4H 8H): ca. 25
Lichtaustritt: direkt
Lichtverteilung: symmetrisch
Betriebsgerät: Konstantstrom-Versorgung
Spannung: 220 - 240 V / 50 Hz, 60 Hz
Leistungsfaktor: 0.9
Schutzklasse: II
Leuchten an Sicherung B10A: 25
Leuchten an Sicherung B16A: 40
Leuchten an Sicherung C10A: 25
Leuchten an Sicherung C16A: 40
Einschaltstrom / Einschaltzeit: 8.6 A / 42 µs
Klirrfaktor (THD): 0.2 %
Schutzart: IP 20
Umgebungstemperatur: -20 °C bis +40 °C
Schlagschutz: IK02
Glühdrahtprüfung: 650 °C
Konformitätszeichen: CE, EAC, UKCA

Einbauort: WC

incl. Leuchtmittel, Anschluss- und Befestigungsmaterial
liefern, montieren und betriebsfertig anschliessen

Fabrikat:  RZB
Typ:  TRIXY square 901723.002
oder gleichwertiger Art

angebotenes
Fabrikat: '........................................'

Typ: '........................................'
Menge: 4,000 St

**1.7.4 (4) Anbauleuchten für Decken- und Wandmontage**
(4) Anbauleuchten für Decken- und Wandmontage
Kopfstück mit integriertem Wippschalter.
Für waagerechte oder senkrechte Montage.
Mit PMMA-Abdeckwanne, opal.
Oberfläche fein strukturiert.
Mit lambertscher Lichtstärkeverteilung.
Leuchtenlichtstrom und Lichtfarbe fest eingestellt.
Bemessungslichtstrom 1000 lm,
Bemessungsleistung 8 W,
maximale Leuchten-Lichtausbeute 125 lm/W. Lichtfarbe
neutralweiß,
ähnlichste Farbtemperatur (CCT) 4000 K,
allgemeiner Farbwiedergabeindex (CRI) R a > 80.
Farborttoleranz (initial MacAdam) = 3 SDCM.
Mittlere Bemessungslebensdauer L80 (t q 25 °C) = 50.000
h.
Die Lichtquelle ist entsprechend der
Ökodesign-Anforderungen (VO (EU) 2019/2020)
austauschbar.
Leuchtenkörper aus stranggepresstem Aluminium. Mit
rückseitig integriertem Leitungskanal zur
Leitungsführung bei längsversetztem Wandauslass.
Oberfläche weiß beschichtet (ähnlich RAL 9016). Maße (L
x B) 638 mm x 54 mm,
Leuchtenhöhe 85 mm.
Schutzart bei Wandmontage IP44,
Schutzart bei Deckenmontage IP40.
Schutzklasse (EN 61140): I,
Stoßfestigkeitsgrad nach IEC 62262: ,
Prüftemperatur Glühdrahttest gemäß IEC 60695-2-11: 650
°C.
Zulässige Umgebungstemperatur (ta): -20 °C bis 25 °C.
Gewicht: 1,5 kg.
Mit elektronischem Betriebsgerät, schaltbar
Das Betriebsgerät ist entsprechend der
Ökodesign-Anforderungen (VO (EU) 2019/2020)
austauschbar.
Leuchte 10 Jahre, Ersatzteile (LED-Modul,
Betriebsgerät, optisches System) 15 Jahre nach
Rechnungsdatum unter Vorbehalt vertretbarer Änderungen,
die dem Fortschritt dienen, verfügbar.

Einbauort: WC

incl. Leuchtmittel, Anschluss- und Befestigungsmaterial
liefern, montieren und betriebsfertig anschliessen

Fabrikat:  TRILUX
Typ:  Acuro S LED1000nw ET 01
oder gleichwertiger Art

angebotenes
Fabrikat: '........................................'

Typ: '........................................'
Menge: 2,000 St

**1.7.5 (5) Feuchtraumwannenleuchte**
(5) Feuchtraumwannenleuchte
mit zweiteiligem Leuchtenaufbau.
Gehäuse aus schlagzähem, UV-beständigen Kunststoff
(Polycarbonat).
Eingespritzte Dichtung auf Silikonbasis mit erhöhter
Beständigkeit auch unter extremen Bedingungen. Diffusor
aus schlagzähem opalen Kunststoff (Polycarbonat) mit
Lichtdurchlässigkeit von bis zu 90%.
Befestigung des Diffusors durch Edelstahlclips zum
einfachen Montieren und Öffnen. Lichtverteilung
symmetrisch. Homogene Ausleuchtung.
Flexible und einfache Installation durch verschiebbare
Schnellbefestigungsklammern aus Edelstahl und  Diffusor
mit integriertem Geräteträger sowie variabler
Kabeleinführung (stirn- oder rückseitig). Geeignet für
Deckenanbau, Ketten- oder Seilpendel, Wandanbau.
Deckenmontagebügel aus Edelstahl und Triangel-Bügel für
Pendelmontage im Lieferumfang enthalten. Betriebsgerät
integriert. MultiLumen:
Einstellbarkeit des Leuchtenlichtstroms in 4 Stufen.
Werkseitig höchster Leuchtenlichtstrom eingestellt. Für
Durchgangsverdrahtung geeignet.
Leuchte mit begrenzter Oberflächentemperatur nach
DIN EN 60598-2-24 zur Verwendung in einer Umgebung, in
der eine Ablagerung von leitfähigem Staub auf der
Leuchte erwartet werden kann. Für den Einsatz in der
Lebensmittel- und Getränkeindustrie geeignet.
Umweltfreundlich und ressourcenschonend durch
austauschbare Komponenten.
Farbe: lichtgrau (RAL 7035)
Länge: 1454 mm
Breite: 102 mm
Höhe: 81 mm
Gewicht: 2.2 kg
Lichtquelle: LED
Sockel: ohne Sockel
Farbtemperatur: 4000K
Farbwiedergabeindex: 80
Farbtoleranz (McAdam): 3 SDCM
Lebensdauer Lichtquelle: 100000 h (L80/B50)
Bemessungsleistung: 47 W-72 W
Bemessungsleuchtenlichtstrom: 7700 lm-11000 lm
Ausstrahlwinkel Down: 124° / 101°
Blendungsbewertungsindex RUG (4H 8H): 26.3
Systemeffizienz: 164 lm/W
Lichtaustritt: direkt
Lichtverteilung: symmetrisch
Betriebsgerät: Konstantstrom-Versorgung
Spannung: 220 - 240 V / 50 Hz, 60 Hz
Schutzklasse: I
Leuchten an Sicherung B10A: 10
Leuchten an Sicherung B16A: 17
Leuchten an Sicherung C10A: 17
Leuchten an Sicherung C16A: 27
Einschaltstrom / Einschaltzeit: 23 A / 310 µs
Rippelstrom / Flicker: 3 %
Schutzart: IP 66
Umgebungstemperatur: -25 °C bis +30 °C
Schlagschutz: IK08
Glühdrahtprüfung: 850 °C
Sicherheitszeichen: D-Zeichen
Konformitätszeichen: CE

Einbauort: Gewächshaus

incl. Leuchtmittel, Anschluss- und Befestigungsmaterial
liefern, montieren und betriebsfertig anschliessen

Fabrikat:  RZB
Typ:  PLANOX 451258.009
oder gleichwertiger Art

angebotenes
Fabrikat: '........................................'

Typ: '........................................'
Menge: 12,000 St

**1.7.6 (6) Wandleuchte**
(6) Wandleuchte
Gerichtetes Licht.
Die Farbtemperatur der Leuchte kann wahlweise auf 3000
K oder 4000 K eingestellt werden.
LED, 13,8 W Leuchten-Anschlussleistung,
Leuchten-Lichtstrom 1179 lm im Betrieb bei
Farbtemperatur 3000 K.
Leuchten-Lichtstrom 1236 lm im Betrieb bei
Farbtemperatur 4000 K.
Farbwiedergabeindex (CRI) > 80.
Mit austauschbarem LED-Modul mit einer mittleren
Bemessungslebensdauer von 170.000 Betriebsstunden
(L80B50 bei ta = 25 °C).
20-jährige Nachliefergarantie auf das LED-Modul und die
Verschleißteile.
Mit LED-Netzteil, DALI-steuerbar, 220-240 V, 0/50-60
Hz.
Schutzart IP 65.
Ballwurfsicher - Die Prüfung der Ballwurfsicherheit
erfolgte ausschließlich mit Handbällen gemäß DIN
18032-3: 2018-11.
Leuchte aus Aluminiumguss, Aluminium und Edelstahl
Farbe Grafit.
Sicherheitsglas mattiert.
Reflektor aus eloxiertem Reinstaluminium.
Zwei Leitungseinführungen zur Durchverdrahtung der
Netzanschlussleitung bis Ø 10,5 mm, max. 5 x 1,5 qmm.
Abmessungen: 300 x 120 x 75 mm

Einbauort: Fassade

incl. Leuchtmittel, Anschluss- und Befestigungsmaterial
liefern, montieren und betriebsfertig anschliessen

Fabrikat:  BEGA
Typ:  Wandleuchte 22385
oder gleichwertiger Art

angebotenes
Fabrikat: '........................................'

Typ: '........................................'
Menge: 14,000 St

**1.7.7 (7) Feuchtraumleuchte**
(7) Feuchtraumleuchte
mit schlanker und flacher Gehäuseform. Seitenteile
Kunststoff (Polycarbonat) grau, schlagzäh.
Diffusor aus Kunststoff (Polycarbonat) opal, schlagzäh.
Diffusor extrudiert, innenprismatisch und UV-beständig.

Lichtverteilung symmetrisch.
Homogene Ausleuchtung. Rückwärtiger Lichtanteil zur
Deckenaufhellung. Flexible Installation durch
verschiebbare Montagebügel. Ideal bei
Leuchtenaustausch. Deckenmontagebügel aus Edelstahl und
Triangel-Bügel für Pendelmontage im Lieferumfang
enthalten. Leuchte mit integrierter 4-poliger
Durchgangsverdrahtung für das Aneinanderreihen von
weiteren Leuchten. Komfortable Leitungseinführung über
Kabelverschraubungen. Einfache Installation durch
herausnehmbare Steckverbindung und Drehverschluss auf
beiden Seiten. Austauschbare und herausnehmbare
LED-Einheit mit integriertem Betriebsgerät.
MultiLumen: Einstellbarkeit des Leuchtenlichtstroms in
2 Stufen.
Werkseitig höchster Leuchtenlichtstrom eingestellt.
Leuchte mit begrenzter Oberflächentemperatur nach
DIN EN 60598-2-24 zur Verwendung in einer Umgebung, in
der eine Ablagerung von leitfähigem Staub auf der
Leuchte erwartet werden kann.  Für den Einsatz in der
Lebensmittel- und Getränkeindustrie geeignet.
Farbe: grau
Länge: 1399 mm
Breite: 62 mm
Höhe: 50 mm
Gewicht: 0.89 kg
Lichtquelle: LED
Sockel: ohne Sockel
Farbtemperatur: 4000K
Farbwiedergabeindex: 80
Farbtoleranz (McAdam): 3 SDCM
Lebensdauer Lichtquelle: 50000 h (L80/B10)
Bemessungsleistung: 20 W / 34 W
Bemessungsleuchtenlichtstrom: 3050 lm / 4950 lm
Ausstrahlwinkel Down: 165° / 111°
Blendungsbewertungsindex RUG (4H 8H): 24
Systemeffizienz: 153 lm/W
Lichtaustritt: vorwiegend direkt
Lichtverteilung: symmetrisch
Betriebsgerät: Konstantstrom-Versorgung
Spannung: 220 - 240 V / 50 Hz, 60 Hz
Leistungsfaktor: 0.97
Schutzklasse: II
Leuchten an Sicherung B10A: 15
Leuchten an Sicherung B16A: 24
Leuchten an Sicherung C10A: 31
Leuchten an Sicherung C16A: 49
Einschaltstrom / Einschaltzeit: 45 A / 65 µs
Schutzart: IP 66
Umgebungstemperatur: -30 °C bis +50 °C
Schlagschutz: IK08
Glühdrahtprüfung: 850 °C
Sicherheitszeichen: D-Zeichen
Konformitätszeichen: CE, EAC

Einbauort: Outdoorküche

incl. Leuchtmittel, Anschluss- und Befestigungsmaterial
liefern, montieren und betriebsfertig anschliessen

Fabrikat:  RZB
Typ:  PLANOX ECO 451242.009
oder gleichwertiger Art

angebotenes
Fabrikat: '........................................'

Typ: '........................................'
Menge: 6,000 St

**1.7.8 Quadratische Sicherheitsleuchte IP65 + Montagebox**
Quadratische Sicherheitsleuchte IP65
mit Montagebox für abgesetzte LED-Versorgung
zur Montage im Innenbreich,
als Sonderleuchte
Schutzart: (IP65) für Innen- und Außeneinsatz
Material: Aludruckguss-Gehäuse mit Pulverbeschichtung
RAL 9010 (UV-stabilisiert) +  schlagfester Diffusor aus
UV-stabilisiertem Polycarbonat
Frei programmierbarer Mischbetrieb der Schaltungsarten
pro Leuchte in einem Stromkreis,
Rettungszeichenleuchte als Einzelbatterieleuchte
für Parallele Wandmontage,
Notlichtdauer: 3h
Abmessungen Leuchte: 270 x 270 x 60 mm
Abmessungen Montagebox: 199 x 199 x 49 mm
Leuchtmittel: High-Power-LED's 4x1,1 W
Stromaufnahme Batteriebetrieb: 47 mA
liefern, montieren, anschließen
Menge: 2,000 St

**1.7.9 Mastaufsatzleuchte (8.1)**
Mastaufsatzleuchte (8.1)
mit LED DA+ 2x4/058
24W (27W)/2.500lm (2.273lm)/730/1.800K amber
2 Module, symmetrisch/ Platzoptik,
inkl. programmierbarem Treiber (Dimmung aus) mit
integrierter "Constant Light Output" (CLO) Funktion zur
Konstanthaltung des Lichtstroms der LEDs über die
gesamte Nutzlebensdauer,
AC/DC-fähig (im Notbetrieb wird die Beleuchtungsanlage
im DC-Betrieb weiter aufrechterhalten,
Notlichtlevel im Bedarfsfall bitte bei Bestellung
angeben; DALI-kompatibles Umschaltrelais,
Adressbaustein etc. sind nicht im Lieferumfang
enthalten und nicht in der Leuchte integriert),
integrierter Überspannungsschutz bis 10 kV,
Schutzklasse I,
Schutzart IP 65,
Zylinder aus klarem, schlagzähem PMMA,
Reflektor mit weißer Spezialbeschichtung auf der
Unterseite aus Aluminium Ø 600mm,
Mastaufnahme aus Aluminiumguss für Mastzopf Ø 76mm,
pulverbeschichtet in DB 703,
eisenglimmer

incl. Silikon-Schlauchleitung SIHF 3x0,75 mm², Adern
schwarz, blau, grün/gelb, Mantel rotbraun, Länge 3,00m

incl. Leuchtmittel, Anschluss- und Befestigungsmaterial
liefern, montieren und betriebsfertig anschliessen

Fabrikat:  Leipziger Leuchten
Typ:  Richard IV DA LED  4.892.8212.184058-18

oder gleichwertiger Art

angebotenes
Fabrikat: '........................................'

Typ: '........................................'
Menge: 1,000 St

**1.7.10 Mastaufsatzleuchte (8.2)**
Mastaufsatzleuchte (8.2)
mit LED DA+ 2x4/268 24W (27W)/2.500lm
(2.012lm)/730/1.800K amber
2 Module, Radwegoptik,
inkl. programmierbarem Treiber (Dimmung aus) mit
integrierter "Constant Light Output" (CLO) Funktion zur
Konstanthaltung des Lichtstroms der LEDs über die
gesamte Nutzlebensdauer,
AC/DC-fähig (im Notbetrieb wird die Beleuchtungsanlage
im DC-Betrieb weiter aufrechterhalten,
Notlichtlevel im Bedarfsfall bitte bei Bestellung
angeben; DALI-kompatibles Umschaltrelais,
Adressbaustein etc. sind nicht im Lieferumfang
enthalten und nicht in der Leuchte integriert),
integrierter Überspannungsschutz bis 10 kV,
Schutzklasse I,
Schutzart IP 65,
Zylinder aus klarem, schlagzähem PMMA,
Reflektor mit weißer Spezialbeschichtung auf der
Unterseite aus Aluminium Ø 600mm,
Mastaufnahme aus Aluminiumguss für Mastzopf Ø 76mm,
pulverbeschichtet in DB 703,
eisenglimmer

incl. Silikon-Schlauchleitung SIHF 3x0,75 mm², Adern
schwarz, blau, grün/gelb, Mantel rotbraun, Länge 3,00m

incl. Leuchtmittel, Anschluss- und Befestigungsmaterial
liefern, montieren und betriebsfertig anschliessen

Fabrikat:  Leipziger Leuchten
Typ:  Richard IV DA LED  4.892.8212.184268-18

oder gleichwertiger Art

angebotenes
Fabrikat: '........................................'

Typ: '........................................'
Menge: 6,000 St

**1.7.11 Zylindrisch abgesetzter Standardmast**
Zylindrisch abgesetzter Standardmast
AZ 30.76, Mastzopf Ø 76 mm, freie Länge 3,00m, Erdstück
am Mast 0,60m,
Absatz Ø 76/114mm in 900mm über Eok,
Standardmasttür 400x85mm mit Dreikantschloss (ohne
Schlüssel), mit C-Schiene und 2 Schiebemuttern M6 für
Kabelübergangskasten und Erdungsschraube M8, Stahl
feuerverzinkt
und pulverbeschichtet in DB 703, eisenglimmer

liefern, montieren und betriebsfertig anschliessen

Fabrikat:  Leipziger Leuchten
Typ:  Bestell-Nr. 9.917.3076.70
oder gleichwertiger Art

angebotenes
Fabrikat: '........................................'

Typ: '........................................'
Menge: 7,000 St

**1.7.12 Korrosionsschutzmanschette COR 100,**
Korrosionsschutzmanschette COR 100,
aufgeschrumpft
Länge 450mm für Mastdurchmesser 88 - 120mm (sichtbar
über Erdoberfläche ca. 120mm)

liefern und montieren

Fabrikat:  Leipziger Leuchten
Typ:  2.914.0002.80
oder gleichwertiger Art

angebotenes
Fabrikat: '........................................'

Typ: '........................................'
Menge: 7,000 St

**1.7.13 Mastkantenschutz**
Mastkantenschutz
Schutz vor Kabelverletzungen
für Standardmaste mit Erdstück
Kabel-Einführungsöffnung: 150x50mm
vereinfachte Kabeleinführung
Material: PE mit hoher Elastizität
Farbe: schwarz

liefern und montieren

Fabrikat:  Leipziger Leuchten
Typ:  2.914.0006.00
oder gleichwertiger Art

angebotenes
Fabrikat: '........................................'

Typ: '........................................'
Menge: 7,000 St

**1.7.14 Kabelübergangskasten**
Kabelübergangskasten
EKM 2020 für Mastinnendurchmesser ab 84 mm,
Sicherungssystem 2x D 01 (E14), 16 A/ 400V,
Kabelquerschnitt Zugang: bis 3 x 5 x 2,5 - 16 mm2,
(Kabel-Ø 2 x 10 - 24 mm oder 3 x 10 - 23 mm),
Kabelquerschnitt Abgang: ab 2 x 3 x 1,5 mm2
bis 2 x 5 x 2,5 mm2,
(Kabel-Ø 8 - 14 mm),
Schutzklasse II,
Schutzart IP 44 - ohne Schmelzeinsätze
inkl. 2x Flachkopfschraube mit Schlitz M6x12mm

liefern, montieren und betriebsfertig anschliessen

Fabrikat:  Leipziger Leuchten
Typ:  2.914.0011.00
oder gleichwertiger Art

angebotenes
Fabrikat: '........................................'

Typ: '........................................'
Menge: 7,000 St

**1.7.15 Aufstellen und ausrichten**
Aufstellen und ausrichten
der komplett montierten Leuchten mit Masten,
mit Automobildrehkran,
verfüllen und verdichten der Mastlöcher
nach der Mastaufstellung.
Die Höhenlage zur OKG ist vor Ort abzustimmen.
Menge: 7,000 St

*Hinweis*
Demontage

**1.7.16 Anbau-/ Pendelleuchte mit Wanne**
Anbau-/ Pendelleuchte mit Wanne
bis 2 x 58 W
abklemmen, demontieren und einschl. Leuchtmittel
fachgerecht entsorgen
Die Kettenpendel bleiben montiert und werden weiter
verwendet.
Menge: 12,000 St

**1.7.17 Anbauleuchte mit 2 Strahlern**
Anbauleuchte mit 2 Strahlern
abklemmen, demontieren und einschl. Leuchtmittel
fachgerecht entsorgen
Menge: 2,000 St

**1.7.18 Anbaustrahler (außen) ca. 30 x 20 cm**
Anbaustrahler (außen) ca. 30 x 20 cm
in einer Höhe bis ca. 7,00 m
abklemmen, demontieren und einschl. Leuchtmittel
fachgerecht entsorgen
Menge: 4,000 St

**1.7.19 Anbauleuchte (Außenleuchte) mit Glasabdeckung**
Anbauleuchte (Außenleuchte) mit Glasabdeckung
1- lampig
abklemmen, demontieren und einschl. Leuchtmittel
fachgerecht entsorgen
Menge: 4,000 St

#### 1.8 KG446 Blitzschutz- und Erdungsanlagen

**1.8.1 Runddraht DEHNalu-Draht mit Kunststoffmantel 8 mm /**
Runddraht DEHNalu-Draht mit Kunststoffmantel 8 mm /
50mm² AlMgSi weich
Runddraht mit Kunststoff-Mantel
nach DIN EN 62561-2 (VDE 0185 Teil 202), für
den Einsatz bei Blitzschutzanlagen als Ableitung.
Durchmesser Ø Leiter: 8 mm
Querschnitt: 50 mm2
Werkstoff: AlMgSi
Eigenschaften: weich
Incl. Befestigungsmaterial
Menge: 5,000 m

**1.8.2 Runddraht DEHNalu-Draht 8mm / 50mm² AlMgSI**
Runddraht DEHNalu-Draht 8mm / 50mm² AlMgSI
weich-tordierbar
Runddraht nach DIN EN 62561-2 (VDE 0185 Teil 202), für
den Einsatz bei Blitzschutz- und Erdungsanlagen.
Durchmesser Ø Leiter: 8 mm
Querschnitt: 50 mm2
Werkstoff: AlMgSi
Eigenschaften: weich-tordierbar
Incl. Befestigungsmaterial, Kreuz- und
Verbindungsklemmen, Dachleitungshalter
Menge: 95,000 m

**1.8.3 Fangspitze gewinkelt inkl. zwei Falzklemme**
Fangspitze gewinkelt inkl. zwei Falzklemme
zum Schutz z. B. von PV-Freiflächenanlagen oder
Carports mit PV-Anlage vor direktem Blitzeinschlag
inkl. zwei Falzklemmen
Klemmbereich der Falzklemmen 0,7-8 mm
Die Standardausführung ist 55° abgewinkelt.
Dies entspricht einem Neigungswinkel der PV-Anlage von
35°.
Die Fangspitzen sind nach Eurocode 1 (DIN EN 1991-1-4 +
DIN EN 1991-1-4/NA) für eine max.
Böenwindgeschwindigkeit von 224 km/h dimensioniert.
Gesamtlänge: 1000 mm
Werkstoff: Al
Durchmesser Ø: 10 mm
Menge: 4,000 St

**1.8.4 Dachleitungshalter für Flachdach,**
Dachleitungshalter für Flachdach,
Leitungshalter mit Grundplatte aus wetterbeständigem
Kunststoff, UV-stabilisiert und halogenfrei
Stein aus frostbeständigem Beton nach EN 1338 für
Pflastersteine,
Frostbeständigkeit geprüft nach EN 1926
(Frost-Tau-Wechselversuch)
Stein und Unterteil getrennt recycelbar
mit 2-facher Leitungshalterung
Menge: 60,000 St

**1.8.5 MV-Klemmen**
MV-Klemmen
Mehrzweck-Verbindungsklemme zur universellen Verwendung
als Kreuz-, T- und Parallelklemme für Rundleiter
Blitzstromtragfähig geprüft nach EN 50164-1
mit Sechskantschraube und Gewinde im Unterteil
Werkstoff Klemme: Al
Klemmbereich Rd: 8-10 mm
Materialstärke: 3,0 mm
Normenbezug: DIN EN 62561-1
Menge: 10,000 St

**1.8.6 Anschlussklemme für Stahlträger**
Anschlussklemme für Stahlträger
schwere Ausführung,
für den Anschluss an Stahlkonstruktionen u.ä.
Klemmbereich: 3-18 mm
Werkstoff-Klemme: St/tZn
Klemmbereich Rd: 6-10 mm
Anschluss mit: Klemmbock
Anschlussrichtung: längs/quer
Menge: 5,000 St

**1.8.7 Anschlusslaschen**
Anschlusslaschen
zum Anschließen von Metallverkleidungen durch
Blindnieten oder Schrauben
mit Loch Durchmesser 11 mm für Verbinder
Anschluß längs und quer
Werkstoff Lasche: St
Materialdicke: 2 mm
Befestigungslöcher 2x6,5 und 4x5,2 mm
Menge: 10,000 St

**1.8.8 Fangstange**
Fangstange
mit Durchmesser 16 mm
mit Gewinde M16
Werkstoff: Aluminium
Länge: 1500 mm
liefern und montieren
Menge: 4,000 St

**1.8.9 Fangmastständer**
Fangmastständer
mit 3 Sicherungsstreben,
zur Montage auf 3 Betonsockel / Betonplatten
zur Aufnahme von Fangmasten geeignet,
Werkstoff: Edelstahl,
Abmessungen: 1,35 m x 1,35 m x 1,35 m LxBxH
liefern und auf Sockelplatten mit Schrauben M16
aufschrauben
Menge: 2,000 St

**1.8.10 Betonsockel**
Betonsockel
mit Innengewinde M16 zur Aufnahme
der Fangstange,
Gewicht 16 kg
inkl. Unterlegplatte zum Schutz der
Dachhaut,
liefern und verlegen.
Menge: 12,000 St

**1.8.11 Anschlussklemme**
Anschlussklemme
zum Verbinden von Fangstangen mit
Ableitungen,
bestehend aus Unter-, Oberteil und Zwischenplatte
Werkstoff: Stahl,
verbunden mit 2 Schrauben M8 x 20
Werkstoff: Niro V2A
liefern und montieren
Menge: 4,000 St

**1.8.12 KS-Verbinder**
KS-Verbinder
zum Anschluss an Flachprofile
Werkstoff Klemmschraube: St/tZn
Werkstoff Klemme: ZG
Klemmbereich Rd: 7-10 mm
Ausführung: + Federring
Normenbezug: DIN EN 62561-1
Menge: 10,000 St

*Hinweis*
Erdungsanlage

**1.8.13 Bodenaushub+Verfüllen 0,3m breit, 0,6m tief**
Bodenaushub+Verfüllen 0,3m breit, 0,6m tief

Boden der Gräben für
V4A-Erderverbindungsleitung,
profilgerecht ausheben,
Behinderung durch Ver- und
Entsorgungsleitungen, Kabel,
verfüllen und verdichten,
nach ZTVA-StB 97,
Aushubtiefe bis 0,6 m,
Sohlenbreite der Gräben 0,4m .
Bodenklasse 2 bis 5.
Menge: 10,000 m

**1.8.14 Erderleitung V4A Ø 10 mm**
Erderleitung V4A Ø 10 mm
als Rundleiter, Ausführung Edelstahl V4A,
Passung Ø 10 mm in Teillängen und im Erdreich als
Ringerder
Menge: 20,000 m

**1.8.15 Nummernschild DIN 48 821**
Nummernschild DIN 48 821
zur Kennzeichnung von Trennstellen
an Leitern Ø 8-10 mm,
Material: Aluminium
liefern, Nummerierung gemäß Inst.-Plan
ausführen (einschlagen) und montieren
Menge: 4,000 St

**1.8.16 Erdeinführungsstange**
Erdeinführungsstange
zur Verbindung der Erderleitung mit der Ableitung,
Material: Edelstahl V4A
Durchmesser: 16 mm
Länge: 1,2 m
liefern und montieren.
Menge: 4,000 St

**1.8.17 Stangenhalter**
Stangenhalter
mit Überleger, Sockel, Schraube und Dübel
Leitungshalterwerkstoff: Stahl, verzinkt
Passung: 16 mm
Überleger mit 2 Schrauben
inkl. Befestigungsmaterial
liefern und montieren.
Menge: 4,000 St

**1.8.18 Erder-Klemme V2A**
Erder-Klemme V2A
nach DIN EN 50164-1 für die universelle Verwendung als
T-, Kreuz-, Parallel- und Stoßklemme.
Werkstoff Klemme: Edelstahl V2A
Passung: Ø 8-10 mm
Schraube: Sechskantschraube M10, Edelstahl V2A
Menge: 6,000 St

**1.8.19 Wandleitungshalter V2A für Ø10mm**
Menge: 60,000 St

**1.8.20 Erdeinführungsstangen-Set Ausführung St/tZn**
Erdeinführungsstangen-Set Ausführung St/tZn
komplett mit Trennmuffe und Anschlussklemmen
(KS-Schrauben)
Werkstoff: St/tZn
Länge: 1500 mm

Klemmstellenkennzeichnung mit eingeprägter Nummer
Werkstoff: Al
Klemmbereich Rd / Fl: 7-10 / 30 mm
Menge: 10,000 St

**1.8.21 Tiefenerder 1.500 mm**
Tiefenerder 1.500 mm
nach DIN EN 50164-2
Werkstoff: Edelstahl V4A
Länge: 1.500 mm
Durchmesser: 20 mm
zusammensetzbar
liefern und in das Erdreich einschlagen.
Menge: 20,000 St

**1.8.22 Schlagspitze**
Schlagspitze
für Tiefenerderstab
Werkstoff: Stahl verzinkt
Durchmesser: 20 mm
liefern und montieren
Menge: 2,000 St

**1.8.23 Anschlussklemme für Tiefenerder**
Anschlussklemme für Tiefenerder
mit 2 Schrauben M10
für Verbindungen
Passung Dm 10 u. fl.30/ Dm 20 mm
Material: Edelstahl V4A
liefern und montieren.
Menge: 10,000 St

**1.8.24 Klemmstellennummer**
Klemmstellennummer
Klemmstellenkennzeichnung mit eingeprägter Nummer
Werkstoff: Al
Klemmbereich Rd / Fl: 7-10 / 30 mm
Menge: 4,000 St

**1.8.25 Erder-Wanddurchführung, druckwasserdicht**
Erder- und Wanddurchführung mit MV-Klemme NIRO (V4A)
zur druckwasserdichten Durchführung von Mauern und
Wänden der Erd-/Potentialausgleichleiter, mit
Gewindestange M10 aus NIRO
Mit Druckwasserprüfung bis 1 bar, die eine
Einbausituation bis zu einer Tiefe von 10 m gegenüber
stehendem Wasser darstellt
Durchführungslänge: 100-300 mm
Werkstoff Teller: NIRO (V4A)
Menge: 1,000 St

**1.8.26 Messen und Prüfen**
Messen und Prüfen
der Erdungsanlage, Anzahl der Messstellen 10, gemessene
Widerstandswerte auflisten einschl. Ausfertigung
Prüfbericht DIN 48 831 und Anlagenbeschreibung DIN 48
830 in 3-facher Ausfertigung
Menge: 1,000 psch

*Hinweis*
Potentialausgleich

**1.8.27 Kombiableiter 4 polig 100kA Typ 1+2 TNS-System**
Kombiableiter 4 polig 100kA Typ 1+2 TNS-System
für Sammelschienenmontage 4-poliger Kombi-Ableiter für
230/400V TT- und TN(C)-S-Systeme zum Einsatz im
Vorzählerbereich gemäß VDN-Richtlinie Ableiter Typ 1
nach EN 61643-11 zur Folgestrombegrenzung gekapselte,
nicht ausblasende Bauform, werkzeugfrei direkt auf
Sammelschienen im unteren Anschlussraum des
Zählerplatzes aufrastbar. Energetische Koordination
nach
DIN V VDE V 0185-4 zu Typ 2- und 3-Ableiter, sowie
direkt zum Endgerät Vorsicherungsfrei bei
Hausanschlusssicherung bis 315 A gL/gG
Funktionskontrolle durch Taster mit Leuchtmelder Max.
Ableitvermögen (Imax) oder
Blitzstoßstrom (Iimp): 100 kA
Schutzpegel Up: 1,5 kV
Netzform: TT/TN-S
Meldeleuchte: Defektanzeige
Polart: 4 P Anzahl
Module: 3
Betriebstemperatur: -40 bis 80 °C
Lagerungstemperatur: -40 bis 80 °C
Anschlussquerschnitt bei flexiblem Leiter: 35mm²
Anschlussquerschnitt bei starrem Leiter: 50mm² max.
Bemessungsspannung Uc laut IEC61643-1: 255 V
Anforderungsklasse IEC61643-1/VDE0675-6: 1/ B/ T1
Signalkontakt zur Fernanzeige: nein

liefern, in Verteilung einbauen und betriebsfertig
anschließen einschließlich Verdrahtung.
Menge: 1,000 St

**1.8.28 Einbaugehäuse für nicht ausblasende Ableiter**
Einbaugehäuse für nicht ausblasende Ableiter
Schutzart: IP 54,
Deckelausführung: transparente Tür
integrierte, elastische Dichtmembran zur
Kabeleinführung
PE/N Anzahl x Querschnitt: 3 x 25 mm²,
12 x 4 mm², Cu
Gehäusefarbe: grau
Abmessung: 295 x 333 x 129 mm
verfügbarer Einbauraum: 12 TE, DIN 43880
liefern und montieren
Menge: 1,000 St

**1.8.29 Potenzialausgleichsschiene mit Metallfuß**
Potenzialausgleichsschiene mit Metallfuß
für den Potentialausgleich nach DIN VDE 0100-410/-540
sowie Blitzschutzpotentialausgleich nach DIN VDE
0185-305
9 Anschlüsse mit Anschlussmöglichkeiten:
7 x Leiter bis 25 mm²
1 x Rundleiter Ø 8-10 mm
1 x Flachband bis 30 x 5 oder Ø 8-10 mm
blitzstromtragfähig 100 kA (10/350)
Deckel mit Zielbezeichnungen beschriften,
incl. aller Anschlüsse liefern und montieren.
Menge: 1,000 St

**1.8.30 Potentialausgleichsschiene**
Potentialausgleichsschiene
Klemmstellen nach VDE 0609 Fuß und Abdeckkappe aus
schlagfestem Kunststoff spezielle Anwendung für:
14 x 6mm²,
2 x16mm²
1 x 35mm² mit 2 Klemmschrauben je Klemmstelle
liefern und montieren
Menge: 2,000 St

**1.8.31 PVC-Mantelleitung H07V-R 1x25 mm² gnge**
PVC-Mantelleitung H07V-R 1x25 mm² gnge
nach DIN VDE 0250,
in Teillängen liefern und auf vorhandene Pritschen und
Wannen verlegen bzw. in vorhandenen Mauerschlitz oder
Leerrohre ziehen
Menge: 10,000 m

**1.8.32 PVC-Mantelleitung H07V-R 1x16 mm² gnge**
PVC-Mantelleitung H07V-R 1x16 mm² gnge
nach DIN VDE 0250,
in Teillängen liefern und auf vorhandene Pritschen und
Wannen verlegen bzw. in vorhandenen Mauerschlitz oder
Leerrohre ziehen
Menge: 25,000 m

**1.8.33 PVC-Mantelleitung NYY-J 1x6 mm²**
PVC-Mantelleitung NYY-J 1x6 mm²
nach DIN VDE 0250
Aderisolierung Grün/Gelb
Verlegeart in Teillängen
liefern und in GK-Wänden verlegen.
Menge: 10,000 m

**1.8.34 Erdungsbandschelle**
Erdungsbandschelle
für Rohrdurchmesser 17,5 bis 114 mm,
für Leitungsanschlüsse von 1 x 2,5 bis 2 x 16 mm²,
Schellenkörper Messing vernickelt,
geeignet für verzinkte und Cu-Rohre,
liefern, montieren und anschließen.
Menge: 15,000 St

**1.8.35 Mantelleitung oder Kabel bis 1x25 mm²**
Mantelleitung oder Kabel bis 1x25 mm²
absetzen, einführen und nach Klemmplan anschließen mit
notwendigen Kabelschuhen einschließlich
Aderkennzeichnung
Menge: 2,000 St

**1.8.36 Mantelleitung oder Kabel bis 1x16 mm²**
Mantelleitung oder Kabel bis 1x16 mm²
absetzen, einführen und nach Klemmplan anschließen mit
notwendigen Kabelschuhen einschließlich
Aderkennzeichnung
Menge: 4,000 St

**1.8.37 Anschließen 1x6 mm²**
Anschließen 1x6 mm²
Kabel oder Leitung 1x6 mm²
absetzen, endverlegen und anschließen
Menge: 8,000 St

#### 1.9 KG449 Sonstiges zur KG440

**1.9.1 Erstellen der Anlagendokumentation**
Erstellen der Anlagendokumentation
Zeichnerische Unterlagen in zweifacher Ausfertigung:
Ausführungs- u. Montagezeichnungen, in die alle im
Rahmen der Ausführung vorkommenden Änderungen
maßstäblich richtig eingetragen worden sind.
Darstellung der Anlagen in sich zusammenhängend.
- Übersichtszeichnung
- Installationspläne im Maßstab 1:50/DIN gefaltet
1 x
1 x
Lageplan: im Maßstab 1:200/DIN gefaltet
1 x
Stromlaufplan VerteilerA4
HV -  3 Blatt
UV3 -  3 Blatt
UV4 -  3 Blatt
- Liste aller eingesetzten Installationsgeräte und
Leuchten
- in zweifacher Ausführung und in CAD (dwg) und PDF auf
CD, eingeheftet in Pappordnern A4/ Rücken maschinell
beschriftet nach Vorgabe des AG, mit
Inhaltsverzeichnis; als 2-bändige Unterlage
- Niederschriften über: Inbetriebnahmen, Einweisungen,
Brandschutzzertifikate (DIBT), VOB-Abnahmen,
Messprotokolle (Datenmessprotokolle als Zusammenfassung
in Papier und digital, detaillierte Einzelprotokolle
nur digital; Messprotokolle Stromanschlüsse)

zur Abnahme mit dem AG und vorab vom Fachplaner
geprüft, liefern
Menge: 1,000 psch

### 2 KG450 Kommunikations-, sicherheits- und informationstechnische Anlagen

#### 2.1 KG457 Datenübertragungsnetze

*Hinweis*
Glasfaserverkabelung

**2.1.1 konf. Glasfaserstrecke 8E9/125 OS2, 10m**
konf. Glasfaserstrecke 8E9/125 OS2, 10m
Anschlussfertige Glasfaserstrecke
Universal Aussen- und Innenkabel als
Zentralbündeladerkabel mit nichtmetallischem
Nagetierschutz in Singlemode 9µm - OS2
Verwendung im Innen- und Aussenbereich für
strukturierte Verkabelungen von Datennetzen
zur Installation auf Kabelpritschen und Rohrleitungen,
geeignet für direkte Erdverlegung bei einem max.
Querdruck von < 15000N/m
Temperaturbereich gemäß IEC 60794-1-2-F1
Transport/Lagerung: -30/+70°C
Installation: 05/+50°C
Betrieb: -30/+70°C
Zugfestigkeit gemäß IEC 60794-1-2-E1 <1400N
Aussenmantelfarbe Gelb, aus halogenfreien und
flammwidrigen Material
metallfreie Kabelkonstruktion
lagenverseiltes Bündeladerkabel
glasfaserverstärkte Quellfaser als
Zugentlastungselement und zur Sicherung der
Längswasserdichtigkeit

Besonderheiten:
- anschlussfertige Glasfaserstrecke in Länge und
Steckertyp nach Kundenwunsch beidseitig vormontiert
- Messprotokoll für Einfügedämpfung
- montierte Kabelaufteiler in Metallausführung mit
definierter Peitschenlänge in Abhängigkeit von der
Faseranzahl,
- ohne Zusatzarbeiten direkt in LWL - Patch Panels
montierbar
- Einzughilfe vormontiert und mehrfach verwendbar
- Konfektioniert mit Stecker Typ: LC/APC Duplex-Stecker
SM, 8° Gehäusefarbe grün, gemäß EN50173
- Faseranzahl: 8
- Kabellänge: 60m

liefern und in Schutzrohr, Kanal oder Schlitz verlegen
und an Patchpanel montieren

Ein entsprechendes Datenblatt ist auf Verlangen der
Vergabestelle einzureichen!

angebotenes
Fabrikat: '........................................'

Typ: '........................................'
Menge: 1,000 St

**2.1.2 Mehrmenge Glasfaserkabel**
Mehrmenge Glasfaserkabel
zur zuvor aufgeführten Glasfaserstrecke
8E9/125 OS2
Menge: 1,000 m

**2.1.3 19"-Baugruppenträger 1,0HE für modulares Verteilsystem**
19"-Baugruppenträger 1,0HE für modulares Verteilsystem
zur Aufnahme von Modulen für Glasfaser- und
Twisted-Pair-Leitungen, bestückbar mit bis zu
- 4 Modulen 1HE
- oder 8 Modulen 0,5HE
- oder einer Kombination davon.

Zurückgesetzte Montage des Baugruppenträgers in zwei
Positionen mittels 19"-Haltewinkel möglich, Oberfläche
leitfähig für einen impedanzarmen Potenzialausgleich,
mit Anschlussreihe für Flachsteckhülse 6,3 mm für bis
zu 8 Potentialausgleichsleitungen,
für die direkte, werkzeuglose Aufnahme eines
frontseitigen Kabelmanagements geeignet.
Kabelabfangung rückwärtig durch Multifunktionsschiene
mittels Kabelbindern oder Klettbändern,
mit Befestigungsmöglichkeiten für Haltewinkel für
Verschraubungen M20 und M25 und für Kabelaufteiler.

Einbautiefe: 260mm
Höhe: 1HE
Material: Stahlblech
Farbe: schwarz, ähnlich RAL 9005

incl. Tragschiene mit Beschriftungsstreifen
incl. Zugentlastung
incl. Anschluss- und Befestigungsmaterial
liefern, montieren und beschriften
Menge: 1,000 St

**2.1.4 LWL-HD-Patch-Modul 0,5HE, 6xLCD, OM4, Laserschutz**
LWL-HD-Patch-Modul 0,5HE, 6xLCD, OM4, Laserschutz
zum Anschluss von Breakout- und Mini-Breakoutkabeln und
von anschlussfertigen Glasfaserstrecken.
Zum Einbau in Baugruppenträger, werkzeuglose
Befestigung mit Rändelschrauben; Frontblende bestückt
mit 6 LCD-Kupplungen; Kupplungen mit integrierten
Laserschutzklappen, bestückt mit Staubschutzkappen
(Außen- und Innenseite);
Mit Befestigungsmöglichkeiten für 6 Kabel.

LCD-Kupplung:
- Standard: gem. IEC 61754-20
- Hülse: Keramik
- Gehäuse: Kunststoff;
- Farbe: violett;
- geeignet für OM4-Anwendungen;
- mit integrierten Laserschutzklappen;
- Staubschutzkappen

incl. Anschluss- und Befestigungsmaterial
liefern, montieren und betriebsfertig anschliessen

angebotenes
Fabrikat: '........................................'

Typ: '........................................'
Menge: 1,000 St

**2.1.5 LWL-HD-Patch-Modul 0,5HE, 6xLCD/APC, OS2, Laserschutz**
LWL-HD-Patch-Modul 0,5HE, 6xLCD/APC, OS2, Laserschutz
zum Anschluss von Breakout- und Mini-Breakoutkabeln und
von anschlussfertigen Glasfaserstrecken.
Zum Einbau in Baugruppenträger, werkzeuglose
Befestigung mit Rändelschrauben; Frontblende bestückt
mit 6 LCD/APC-Kupplungen; Kupplungen mit integrierten
Laserschutzklappen, bestückt mit Staubschutzkappen
(Außen- und Innenseite);
Mit Befestigungsmöglichkeiten für 6 Kabel.

LCD/APC-Kupplung:
- Standard: gem. IEC 61754-20
- Hülse: Keramik
- Gehäuse: Kunststoff;
- Farbe: grün;
- geeignet für OS1- und OS2-Anwendungen;
- mit integrierten Laserschutzklappen;
- Staubschutzkappen

incl. Anschluss- und Befestigungsmaterial
liefern, montieren und betriebsfertig anschliessen

angebotenes
Fabrikat: '........................................'

Typ: '........................................'
Menge: 1,000 St

**2.1.6 LWL Wandverteiler IP54 12xE9/125 OS2, LC Duplex/APC**
LWL Wandverteiler IP54 12xE9/125 OS2, LC Duplex/APC
zur Aufnahme einer vorkonfektionierten Glasfaserstrecke
Kunststoffgehäuse zur rückwärtigen Wandbefestigung;
Gehäuseboden mit mindestens zwei nach unten führenden
Aufnahmen für Kabelverschraubungen und zentrale,
vorgeschnittene Kabeldichtung für mindestens 24
Patchkabel.
Gehäuseboden mit umlaufender Dichtung für innen
liegende zweite Gehäusewandung im Deckel.
Im Gehäuseboden eingeschraubtes Metallchassis zur
Aufnahme einer klappbaren Kupplungsplatte.
Kupplungsplatte bestückt mit 6
LC-Duplex/APC-Kupplungen, mit Zirkonia-Keramik-Hülse.
LWL-Durchführungskupplungen an Kupplungsplatte
geschraubt.
Geliefert mit:
Kabelverschraubung, Verschlussstopfen, ohne Pigtails,
ohne Spleißkassette, Kabelbinder-Set,
Moosgummi-Patchkabelabdichtung.

Anforderungen:
Gehäuse:
- Maße: 250x200x65 (HxBxT)
- Material: Kunststoff
- Farbe: RAL 7035, lichtgrau
- 2x Bohrungen für Verplombung

LWL-Kupplungen
- LC-Duplex/APC; 6 Stück
- Hülse: Zirkonia-Keramik, geschlitzt
- Montage: verschraubt
- Gehäusefarbe: grün

Kabelverschraubung
- 1x M20x1,5

Kabelbinder
- 2x 102 x 2,3mm
- 2x 145 x 3,5mm

incl. Anschluss- und Befestigungsmaterial
liefern, montieren und betriebsfertig anschliessen
Menge: 1,000 St

**2.1.7 Schloß für Wandverteiler**
Schloß für Wandverteiler
incl. Befestigungsmaterial + 3St. Schlüssel
liefern und montieren
Menge: 1,000 St

**2.1.8 Prüfung der Glasfaserleitung je Faser**
Prüfung der Glasfaserleitung je Faser
(vorkonfektionierte Leitungen sind nach Einbau zu
prüfen)
OTDR-Messung Fasern und Dämpfungsmessung (1310nm) mit
Vor- und Nachlauffaser (>1000m) mit entsprechender
graphischer Darstellung im geeigneten Raster - für alle
Fasern gleich.

Die Abnahmemessung ist mit den relevanten Messwerten
entsprechend der EN 50173 durchzuführen.
Das Messprotokoll muss folgende Angaben enthalten:

- Fabrikat/Typ, Seriennummer des Messgerätes
- Ort, Datum und Uhrzeit der Messung
- Unterschrift und Stempel des Ausführenden
- Streckenbezeichnung/Messrichtung, d.h. Kennzeichnung
des jeweiligen Kabels, der Dose, des
Verteiler-Anschlusspunktes
- Kabeltyp
- Grenzwerte der Einzelmessungen

Folgende Messungen sind durchzuführen:
- Dämpfung bei 850nm und 1310nm
- Rückflußdämpfung bei 850nm und 1310nm
- Länge der Übertragungsstrecke
entsprechend Netzanwendung

Die Messungen sind grafisch über den gesamten
Übertragungsbereich darzustellen. Die Auflösung der
Darstellung muss mit der Messschrittweite des
Messgerätes übereinstimmen.
Die Messprotokolle sind in gedruckter Form
bereitzustellen.
Nachträgliche Aufbereitung der Messwerte mit
Computerprogrammen sind nicht zulässig.

Das Messgerät ist an einem ausgemessenen Link bezüglich
der Länge >100m zu kalibrieren, Abweichungen sind zu
dokumentieren.

gesonderter Nachweis für Gigabit Ethernet gem. IEEE802
geeignet ist.

Die Messung ist gemäß der Netzwendung bei 1310nm
durchzuführen.
Menge: 8,000 St

*Hinweis*
Kupferverkabelung

**2.1.9 Installationskabel S/FTP 2x(4x2xAWG23/1), Cat.7A, D-121, Duplex**
Installationskabel S/FTP 2x(4x2xAWG23/1), Cat.7A,
D-121, Duplex
geeignet für den Aufbau von Verkabelungsstrecken
mindestens der Klasse FA gem. EN 50173 und ISO/IEC
11801 oder besser;
RL = 21dB@1GHz,
RL = 18dB@1,3GHz,
für Sicherstellung hoher Exzentrizität der Adern;
Einhaltung der Anforderungen nach EN 50288-9-1;
Kabelmantel aus halogenfreiem, flammwidrigen Werkstoff;
Brandverhalten mindestens Dca-s1,d2,a1 gem.
europäischer BauProVO; Brandklassenangabe auf
Kabelmantelbedruckung gefordert;
Flammwidrigkeit gem. ISO/IEC 60332-1;
Einhaltung der Trennklasse d, gem. EN50174-2:2011-09;
Brandlast: = 0,28 kWh/m;
Kabeldurchmesser =7,5x16,5mm;
Kabelmantelfarbe: blau;

in Teillängen liefern und in vorhandene Kabelrinnen,
-kanäle, Schlitze oder in Schutzrohr verlegen.

Ein entsprechendes Datenblatt ist auf Verlangen der
Vergabestelle einzureichen!

angebotenes
Fabrikat: '........................................'

Typ: '........................................'
Menge: 560,000 m

**2.1.10 Anschließen von Datenleitungen 4x2xAWG22**
Anschließen von Datenleitungen 4x2xAWG22
an Verteilerfeld mit RJ45-Buchsen,
Leitungstyp 4 x 2 x AWG22,
einschl. allen erforderlichen
Zubehörs (Beschriftung)
Menge: 16,000 St

**2.1.11 19" 24-fach Patch Panel 1HE grau, Cat.6A**
19" 24-fach Patch Panel 1HE grau, Cat.6A
Gehäuse metallisch, mit integrierter Kabelabfangung für
mindestens 24 Kabel;
Frontblende mit mindestens 24 Buchsen;
Abdeckhaube werkzeugfrei montierbar;
PE-Leitung am Modulträger vorinstalliert;
Bestückt mit:
RJ45 Buchsen Cat.6A, gem. EN 60603-7-51, auf
Leiterplatte mit IDC-Anschlussklemmen; Anwendungen gem.
EN 50173-2, Anlage F (10Gbit/s, PoE Typ 4);
Optimiertes Kontaktdesign zur Vermeidung von
Abreißfunken im Kontaktruhebereich;
Eignung für 4PPoE (Typ 3 und 4) in Anlehnung an IEC
60512-99-002 und EN 60512-9-3 geprüft;
IDC-Schneidklemmen: geeignet für Massivleiter,
LSA-Plus kompatibel;
Zugentlastung per beiliegende Kabelbindern;
separate Schirmkontaktierung

Anforderungen:
Buchsen: Cat.6A gem. EN 60603-7-51
- Kompatibilität: zu RJ45-/12-/11-Steckern durch
Überbiegeschutz
- Lebensdauer: = 750 Steckungen
- Anschluss: 8 adrig
- Adernanschluss: IDC-Schneidklemmen, LSA
- Aderndurchmesser: 0,7-1,6mm
- Wiederholbarkeit: = 50
- Leiterdimension: massiv: AWG26/1-22/1
- Farbcodes: gem. T568A und B
Modulträger:
- Einbautiefe: = 110mm;
- Höhe: 1HE
- Material: Stahlblech, pulverbeschichtet;
- Farbe Frontblende: lichtgrau, ähnlich RAL 7035;
- Material Abdeckhaube: rostfreies Stahlblech;
- Anzahl Cat6A-Buchsen: = 24;
- Anzahl Kabelbinder: = 24;

incl. Befestigungsmaterial
liefern und montieren

Ein entsprechendes Datenblatt ist auf Verlangen der
Vergabestelle einzureichen!

angebotenes
Fabrikat: '........................................'

Typ: '........................................'
Menge: 1,000 St

**2.1.12 Anschließen von Datenleitungen 4x2xAWG23**
Anschließen von Datenleitungen 4x2xAWG23
vor Ort mit RJ45-Modul Cat.6A, Typ K, T568A
Leitungstyp 4 x 2 x AWG23,
einschl. allen erforderlichen Zubehörs (Beschriftung)
Menge: 7,000 St

**2.1.13 2-fach Anschlussdose Cat.6A, AP, reinweiß**
2-fach Anschlussdose Cat.6A, AP, reinweiß
mindestens 4 Kabelzuführungsrichtungen;
mindestens 1 Potentialanschlussmöglichkeit an
Gehäuserückseite; metallisches Dosengehäuse; geeignet
für Anwendungen 10GBase-T, PoE+; Buchsen in 45°
Schrägauslass. Aufputzgehäuse incl. Schutzklappen und
Beschriftungsfeld mit transparenter Abdeckung;
Dienstekennzeichnung durch Schutzklappen;
Schirmkontaktierung und Zugentlastung getrennt
ausgeführt; metallische Grundplatte mit mindestens 4
Befestigungslöchern;

Anforderungen:
Übertragungstechnik: Cat6A gem. ISO/IEC 11801
Buchse: Cat6A gem. EN 60603-7-51
- Steckzyklenzahl: min. 750
- Adernkontaktierung: IDC-Schneidklemmtechnik, für
massive und flexible Adern, LSA-Plus kompatibel
- Leiterdurchmesser: AWG26/1 bis AWG22/1 bzw.
0,4-0,65mm;
- Aderndurchmesser: 0,7 - 1,6mm
- Wiederholbarkeit des Anschlusses: min. 50
- Farbkennzeichnung: gem. EIA/TIA 568A und 568B
- Potentialanschluss: Steckanschluss gem. DIN 46342-1 -
2,8mm
- Gehäusehöhe: max. 42,3mm
- Gehäusegrundplatte: max. 60x60mm (HxB)
- Gehäusematerial: Zinkdruckguss
- Aufputzgehäuse: ABS max. 80x65mm (HxB)
- Farbe: reinweiß

Ein entsprechendes Datenblatt ist auf Verlangen der
Vergabestelle einzureichen!

incl. Anschluss- und Befestigungsmaterial
liefern, montieren und betriebsfertig anschliessen

angebotenes
Fabrikat: '........................................'

Typ: '........................................'
Menge: 3,000 St

**2.1.14 2-fach Anschlussdose Cat.6A, UP, reinweiß**
2-fach Anschlussdose Cat.6A, UP, reinweiß
mindestens 8 Kabelzugangsrichtungen in 45°-Schritten;
mindestens 4 Potentialanschlussmöglichkeiten
anGehäuserückseite; metallisches Gehäuse;
geeignet für Anwendungen 10GBase-T, PoE+;
Buchsen in 45° Schrägauslass. Zentralplatte incl.
Schutzklappen und Beschriftungsfeld mit transparenter
Abdeckung; Dienstekennzeichnung durch Schutzklappen;
Frontdesign passend zu Standard-Schalterprogrammen.
Schirmkontaktierung und Zugentlastung getrennt
ausgeführt, separat mit unverlierbaren Schraubklemmen;
Tragplatte metallisch, mit 60mm-Befestigungsspur
horizontal und vertikal sowie diagonaler
Befestigungsspur abbrechbar;
einbaubar in Abdeckungen mit 45mm-Lochung gem. DIN49075

Anforderungen:
Übertragungstechnik: Cat.6A gem. ISO/IEC 11801
Buchse: Cat.6A gem. EN 60603-7-51
- Steckzyklenzahl: min. 750
- Adernkontaktierung: IDC-Schneidklemmtechnik, für
massive und flexible Adern, LSA-Plus kompatibel
- Leiterdurchmesser: AWG26/1 bis AWG22/1 bzw. 0,4 -
0,65mm;
- Aderndurchmesser: 0,7 - 1,6mm
- Wiederholbarkeit des Anschlusses: min. 50
- Farbkennzeichnung: gem. EIA/TIA 568A und 568B
- Potentialanschluss: Steckanschluss gem. DIN 46342-1
6,3mm
- Einbautiefe: max. 34mm
- Gehäusematerial: Zinkdruckguss
- Zentralplatte: 50x50mm
- Farbe Zentralplatte: reinweiß (RAL 9010)

Ein entsprechendes Datenblatt ist auf Verlangen der
Vergabestelle einzureichen!

incl. Zentralplatte gemäß Schalterprogramm
incl. Anschluss- und Befestigungsmaterial
liefern, montieren und betriebsfertig anschliessen

angebotenes
Fabrikat: '........................................'

Typ: '........................................'
Menge: 5,000 St

**2.1.15 Gerätedose**
Gerätedose
zum Einbau von Datenenddosen einschl. Zugentlastung,
Dose liefern und montieren
Menge: 5,000 St

**2.1.16 RJ45-Patchkabel Cat.6A, 2,0m, grau**
RJ45-Patchkabel Cat.6A, 2,0m, grau
für alle Anwendungen der Klasse EA gem.
EN50173-2:2011-09, Anhang F
einschließlich 10 Gbit/s-Ethernet und PoE+; UL
zertifiziert;
Qualitätsüberwachung durch PVP-Programm erforderlich;
bestehend aus S/FTP 4x2xAWG27/7 Cat.7 (600MHz) und
Stecker (Typ MP8);
Stecker mit umspritzter Tülle und Rastnasenschutz in
Kabelmantelfarbe;
Kabel muss einseitig mit 90°-, 180°- oder 270°-
Kabelabgangsrichtung verfügbar
sein;
Angabe der Kabellänge auf Steckergehäuse;
Nachweis über Adernmaterial aus vollwertigem Kupfer per
Datenblatt ist beizufügen (ausdrücklich nicht CCA).
Länge: 2,0m Farbe: grau Belegung: 1:1 Tülle: 180°
Kabel:
Struktur: S/FTP 4x2xAWG27/7
Adernmaterial: Cu
Performance: Cat.7 gem. EN 50288-4-2
Kabeldurchmesser: max. 5,8mm
Mantelmaterial: LSZH
Flammwidrigkeit: gem. EN60332-1, UL444CM
liefern
Menge: 7,000 St

**2.1.17 Prüfung der Kupferdatenleitung (Class EA)**
Prüfung der Kupferdatenleitung (Class EA)
Die Abnahmemessung ist mit den relevanten Messwerten
entsprechend der EN 50173 durchzuführen. Es sind
mindestens die Anforderungen der Class EA/Cat. 6A-Link
500MHz der ISO/IEC 11801 Entwurf 2. Ausgabe zu
erfüllen.
Das Messprotokoll muss folgende Angaben enthalten:

- Fabrikat/Typ und Seriennummer des Messgerätes
- Ort, Datum und Uhrzeit der Messung
- Unterschrift und Stempel des Ausführenden
- Streckenbezeichnung, d.h. Kennzeichnung des
jeweiligen Kabels, der Dose, des
Verteiler-Anschlusspunktes.
- Kabeltyp
- NVP-Wert
- Grenzwerte der Einzelmessungen

Folgende Messungen sind durchzuführen:
- Länge der Übertragungsstrecke für alle Paare
- Gleichstrom-Schleifenwiderstand (engl. DCLR)
- Gleichstrom-Widerstandsunterschied
- Laufzeit
- Laufzeitunterschied
- Einfügedämpfung
- Rückflussdämpfung (engl. Return Loss)
- Nahnebensprechdämpfung (engl. NEXT)
- Leistungssummierte Nahnebensprechdämpfung (PS NEXT)
- Dämpfungs-Nahnebensprechdämpfungs- Verhältnis (engl.
ACR-N)
- Leistungssummierte
Dämpfungs-Nahnebensprechdämpfungs-Verhältnis (engl.
PSACR-N)
- Dämpfungs-Fernnebensprechdämpfungs- Verhältnis (engl.
ACR-F)
- Leistungssummiertes
Dämpfungs-Fernnebensprechdämpfungs- Verhältnis (engl.
PSACR-F)

Die Messungen sind grafisch über den gesamten
Übertragungsbereich darzustellen. Die Auflösung der
Darstellung muss mit der Messschrittweite des
Messgerätes übereinstimmen. Die Schrittweite darf
200MHz nicht überschreiten.
Die Messprotokolle sind in gedruckter Form
bereitzustellen.
Nachträgliche Aufbereitung der Messwerte mit
Computerprogrammen sind nicht zulässig.
Menge: 10,000 St

*Hinweis*
Datenschränke

**2.1.18 19" Standverteiler Daten 42HE, 1.000x800mm, mit Seitenwände,**
19" Standverteiler Daten 42HE, 1.000x800mm, mit
Seitenwände,
Sockel und perforierte Türen

Maße:
- Nutzhöhe innen: 42 HE
- Aussenbreite: 800 mm
- Aussentiefe: 1.000 mm
- Einbautiefe: ca. 950 mm
- Aussenhöhe: 2.100 mm inkl. Sockel

Rahmen:
Vormontiertes IT-Rack, bestehend aus allseitig
symmetrischen Rahmengestell aus geschlossenen
Hohlprofilen, mit Lochung im Maßraster von 25 mm.
Rahmen mit integrierten Blindnietmuttern M6.
Profilkanten abgerundet. Vierkantlochung rundum für den
Einsatz von Käfigmuttern und metrische Schrauben bis
M8.

Boden:
Angeschweißter Bodenrahmen mit integrierter Verstärkung
zur direkten Verschraubung des Schrankes von der
Gehäuseinnenseite mit dem Untergrund. Bodenrahmen
vorkonfiguriert mit einteiligem, geschlossenem
Bodenmodul als Sichtblende in vorderster Einbaulage.
ausgerüstet mit vormontiertem, 100 mm hohen
Sockelsystem: Sockeleckstücke und Sockelblenden
seitlich, geschlossen, bereits vormontiert. Front- und
rückseitige Sockelblende, belüftet,

Front- und Rücktür:
Fronttür perforiert dreifach scharniert, Türanschlag
rechts (wechselbar), mit unverlierbaren
Scharnierstiften, Türöffnungswinkel 180° bei
Einzelaufstellung
Rücktür perforiert, dreifach scharniert, Türanschlag
rechts (wechselbar), mit unverlierbaren
Scharnierstiften, Türöffnungswinkel 180° bei
Einzelaufstellung
Beide Türen mit Komfortgriff für Profilhalbzylinder
(30/10) mm, bestückt mit Sicherheitsschließung 3524 E.

Dachblech:
Dachblech, mehrteilig, mit beidseitiger Kabeleinführung
in der gesamten Schranktiefe, über Bürstenleisten. Die
mehrteilige Ausgestaltung ermöglicht eine Demontage des
Dachbleches trotz bereits erfolgter Verkabelung, was
eine deutlich vereinfachte Nach- oder Umrüstung
ermöglicht. Dach inkl. verdecktem Ausbruch zur Aufnahme
einer Lüftereinheit zur aktiven Belüftung. Zur
Unterstützung einer passiven Belüftung lässt sich das
Deckblech wahlweise mittels Bolzen auf Distanz setzen.

19"-Montageebenen:
Schrank vormontiert mit zwei 19"-Montageebenen, vorne
und hinten.
Montageebene bestehend aus Universalprofilschienen für
Server-, Netzwerk- und Elektronikanwendungen, vorne und
hinten, tiefenvariabel, im Maßraster von 12,5 mm, an
Quertraverse oben und unten im Schrankrahmengerüst,
verschraubt.
Profilschienen vorne und hinten, Materialstärke 2,0 mm,
inklusiv zusätzlichem Lochbild nach Standard EIA 310 E.
Alle Höheneinheiten an den Profilschienen
gekennzeichnet und gegenläufig durchnummeriert.

Lieferumfang:
- 4 Nivellierfüße
- 4 Kabelabfangschienen
- Kombinationsschiene aus C-Profilschienen und
Hammerkopfschiene zur Kabelabfangung, zur Montage
wahlweise auf der inneren oder äußeren
Befestigungsebene
- 10 Kabelführungsbügel in Metallausführung, 125x65 mm,
- Befestigungszubehör für 19"-Ausbaukomponenten
bestehend aus 12 Stk. 19"-Fastener 1 HE, kontaktierend
und 25 Stk. Innensechsrund-Schrauben, leitend, mit
Unterlegscheiben in der Gewindegröße M5.

Potenzialausgleich / Erdung:
Alle Beplankungsteile mit automatischem
Potenzialausgleich bzw. vorbereitet zur Befestigung von
Erdungsbändern.
19"-Befestigungszubehör ist im Lieferumfang lose
beigelegt.

Seitenwände:
Material: Stahlblech, 1,5 mm
Oberfläche: tauchgrundiert, außen pulverbeschichtet
Farbe: RAL 7035
Passend für HxT: 2.000x1.000 mm

Oberfläche:
Flachteile, Türen, Innenausbau, lackiert RAL 7035/9005
Aluminiumfronttüre, vertikal, Aluminium, silbergrau
eloxiert
Aluminiumfronttüre, horizontal, Aluminium, lackiert,
RAL 9005

incl. Anschluss- und Befestigungsmaterial
liefern, montieren und betriebsfertig anschliessen
Menge: 1,000 St

**2.1.19 PDU/Steckdosenleiste, 16A, 3-phasig, CEE 18x CEE7/ 3 Schuko**
PDU/Steckdosenleiste, 16A, 3-phasig, CEE 18x CEE7/ 3
Schuko
als kompakte Basis-Stromverteilung in Datenschränken,
zur horizontalen Montage in der 19"-Ebene oder in
vertikaler Montage möglich; Farbliche Markierung von
Phasen und Sicherungsstromkreisen.

Produktbeschreibung:
Ausführung: Ausführung 19"
Material: Aluminium-Strangpressprofil, eloxiert
Steckplätze: Kunststoff
Schutzart IP nach IEC 60 529: IP 20
Normen:
EN 62368-1, EN 61000-3, EN 61000-4,
EN 61000-6, EN 62053-21
Richtlinien:
EMV-Richtlinie 2014/30/EU
Niederspannungsrichtlinie 2014/35/EU

Überspannungschutz Typ 3 mit im Betrieb tauschbaren
Ableitern
mit Statusüberwachung

Art:
Variante: passiv
Steckdosen: 18x Schuko
passend für:
Gehäusetyp: Schrankrahmen
Gehäusetyp: 19"-Profilschienen
Höhe: min. 1200 m
Höhe: min. 1800 mm
Abmessungen:
Breite: 44 mm
Tiefe: 70 mm
Länge: 1095 mm
Länge Anschlusskabel: 3 m
Bemessungsbetriebsspannung: 400 V (AC)
Einspeisungen:
Anzahl: 1
Phasen pro Einspeisung: 3~
Umgebungsbedingungen:
Betriebstemperatur: +5 °C...+50 °C
Luftfeuchtigkeit (nicht kondensierend): 10 % - 95 %

Anschlussart (elektrisch): CEE
Nennstrom (max.): 16 A
Leistung: 11 kW

Lieferumfang:
PDU Basic, Steckerverriegelung für IEC C14, C20
Stecker, inkl. Befestigungsmaterial

incl. Anschluss- und Befestigungsmaterial
liefern, montieren und betriebsfertig anschliessen
Menge: 2,000 St

**2.1.20 Axialventilator**
Axialventilator
zum Einbau in Lüfterblech

Technische Daten:
- 230V/50Hz
- Luftfördermenge 84m³/h
- Schalldruckpegel 29dB(A)
- max. Umgebungstemp. 70°C
- max. stat. Druck 21Pa
- Leistungsaufnahme 9W
mit Schutzgitter aus Kunststoff und Anschlussleitung

incl. Anschluss- und Befestigungsmaterial
liefern, montieren und betriebsfertig anschliessen
Menge: 1,000 St

**2.1.21 Thermostat**
Thermostat
mit integriertem Temperaturfühler

Technische Daten:
- Einstellbereich 10-60°C
- Schaltdifferenz 0,5
- Kontaktbelastung 5A/2A ohmsche/ind.Last
- Wechsler 1polig
- Maße 71x71x27mm

incl. Anschluss- und Befestigungsmaterial
liefern, montieren und betriebsfertig anschliessen
Menge: 1,000 St

**2.1.22 Kabelbinder**
Kabelbinder
mit Rastverschluß zur Kabelbündelung.
Material: Nylon, natur.
Länge: 200 mm.
1 Set bestehend aus 25 Stück

liefern und montieren
Menge: 5,000 Set

**2.1.23 ausziehbarer Fachboden**
ausziehbarer Fachboden
zur Montage an vertieft eingebauten 19"-Profilen
einschl. Teleskopschienen und Erdungsset

liefern und montieren
Menge: 1,000 St

**2.1.24 Rangierfeld 1HE**
Rangierfeld 1HE
5 Kabelführungsbügel, Alu natur eloxiert

liefern und montieren
Menge: 2,000 St

### 3 Sonstige Arbeiten

#### 3.1 Sonstige Leistungen zur KG 440 / 450

**3.1.1 Facharbeiterstunden auf Anordnung und zum Nachweis**
Facharbeiterstunden
nur auf Anordnung der Bauleitung und
zum besonderen Nachweis
Menge: 30,000 h

**3.1.2 Erstellen der Anlagendokumentation**
Erstellen der Anlagendokumentation
Zeichnerische Unterlagen in zweifacher Ausfertigung und
1 x Datenträger:
Ausführungs- u. Montagezeichnungen, in die alle im
Rahmen der Ausführung vorkommenden Änderungen
maßstäblich richtig eingetragen worden sind.
Darstellung der Anlagen in sich zusammenhängend.
- Übersichtszeichnung
- Installationspläne im Maßstab 1:50/DIN gefaltet
1 x 1.200 x 700 mm
1 x  60 x  40 mm
1 x  770 x 420 mm
Lageplan: im Maßstab 1:200/DIN gefaltet
1 x  920 x 750 mm
Stromlaufplan VerteilerA4
HV -  3 Blatt
UV3 -  3 Blatt
UV4 -  3 Blatt
Übersichtspläne
1 x 1 Blatt A4
1 x 1 Blatt A3

- Liste aller eingesetzten Installationsgeräte und
Leuchten
- in zweifacher Ausführung und in CAD (dwg) und PDF auf
CD, eingeheftet in Pappordnern A4/ Rücken maschinell
beschriftet nach Vorgabe des AG, mit
Inhaltsverzeichnis; als 2-bändige Unterlage
- Niederschriften über: Inbetriebnahmen, Einweisungen,
Brandschutzzertifikate (DIBT), VOB-Abnahmen,
Messprotokolle (Datenmessprotokolle als Zusammenfassung
in Papier und digital, detaillierte Einzelprotokolle
nur digital; Messprotokolle Stromanschlüsse)

zur Abnahme mit dem AG und vorab vom Fachplaner
geprüft, liefern
Menge: 1,000 psch
